# UMKIGE_Umbau und Erweiterung KITA Gemünd
Angebotsaufforderung (GAEB DA XML 3.2, DA83)
Projekt: 200A1122
Währung: EUR
Erstellt mit: GXML Toolbox V3.3 R20220330, ORCA AVA 25.0.3 - Professional Edition 25.00.03, 27.10.2025

## BAUBESCHREIBUNG
Allgemein:

Alle im LV beschriebenen Leistungen sind grundsätzlich einschließlich kompletter Lieferung, betriebsfertiger
Montage und betriebsfertiger Übergabe anzubieten. Es wurde deshalb bei den einzelnen Positionen auf selbstverständliche Ausdrücke wie liefern, verlegen, installieren, montieren, beschaffen und betriebsfertiger Anschluss soweit wie möglich verzichtet. Sollen nur Einzelleistungen wie z.B. nur Lieferung oder nur Montage ausgeführt werden, so ist dies im Text ausdrücklich beschrieben.

BAUBESCHREIBUNG (allgemeine Beschreibung der Bauaufgabe gem. § 7b VOB/A
  bzw. § 7b EU VOB/A)

0.0 Allgemein

Auftraggeber/ Auftragnehmer:
Der Bauherr ist Auftraggeber und nachfolgend im Text als (AG) bezeichnet. Das ausführende Unternehmen ist Auftragnehmer, nachfolgend im Text als (AN) bezeichnet.

Maßnahmenbeschreibung:

Umbau und Erweiterung eines bestehenden Kinogebäudes zu einer Kindertagesstätte
Zum Wehr 5
53937 Schleiden-Gemünd

Sicherheitsanforderungen:
Die Bauarbeiten finden in einem Wohngebiet statt. Es ist erhöhtes Augenmerk darauf zu legen, dass die Baustelle zu jeder Zeit gesichert ist und kein Unbefugter Zutrittsmöglichkeiten findet. Die Arbeiten können gegbenenfalls durch Pkw-Verkehr im Umfeld der direkt an die Baustelle angrenzende Garagenanlage  beeinträchtigt werden. Hiervon sind hauptsächlich Arbeiten an der nördlichen Gebäudeaußenwand des Bestandsgebäudes betroffen. Es ist dementsprechend mit Arbeitsunterbrechungen zu rechnen, die nicht zu Nachträgen führen, ausdrücklich einzukalkulieren sind und nicht gesondert vergütet werden können.

0.1 Angaben zur Baustelle

0.1.1 Lage der Baustelle und Umgebungsbedingungen,Zufahrtsmöglichkeiten und  Beschaffenheit der Zufahrt sowie etwaige Einschränkungen bei ihrer Nutzung

Das Grundstück befindet sich im Randbereich des Ortsteils Gemünd der Stadt Schleiden in der Straße "Zum Wehr".
Die Zufahrt zum Objekt erfolgt über ausgebaute Straßen und ist mit schwerem Gerät befahrbar. Auf dem Baufeld können kleine Flächen für dauerhaftes Abstellen von Lieferfahrzeugen ausgewiesen werden. Die Standfläche für einen Baustellenkran wird dem AN in Abstimmung mit der Bauleitung ausgewiesen, bzw. ist Bestandteil des beleiliegenden Baustelleneinrichtungsplans.
Das Grundstück ist versorgungstechnisch voll erschlossen.
Fahrzeuge sind so zu kennzeichnen, dass sie der Baustelle zugeordnet werden können.
Es wird empfohlen die Örtlichkeiten vor der Angebotsabgabe zu besichtigen.

0.1.2 Besondere Belastungen aus Immissionen sowie besondere klimatische oder  betriebliche Bedingungen

 Die Baustelle werden gegen unbefugtes Betreten mit einem Bauzaun abgesichert.
Der Bauzaun ist täglich nach Beendigung der Bauarbeiten unaufgefordert durch den AN
wieder zu schließen (Kette & Vorhängeschloss).

0.1.3 Art und Lage der baulichen Anlagen

Die Lage der baulichen Anlage ist den beiliegenden Planunterlagen zu entnehmen.
Bei dem nachfolgend beschriebenen Objekt handelt es sich um den Umbau und die Erweiterung eines bestehenden Gebäudes zu einer künftigen Kindertagesstätte.
Der Bestandsbauteil der künfitgen KITA hat die Abmessssungen von ca. 30 x 14 m mit einer Traufhöhe von ca. 6,30 m und Firsthöhe von ca. 10 m.
Der Neubauteil der KITA hat eine Abmessung von ca. 23 x 14 m mit einer Attikahöhe von 7,00 m.
Die Einzelheiten zur geplanten Ausführung des Gebäudes sind der nachfolgenden Leistungs- beschreibungen, den Planunterlagen, Gutachten und sonstigen Beschreibungen zu entnehmen.

0.1.4 Verkehrsverhältnisse auf der Baustelle, insbesondere Verkehrsbeschränkungen

Auf dem Grundstück besteht keine Möglichkeit, den ruhenden Verkehr der beauftragten Firmen abzustellen.  Im unmittelbaren Umfeld der Baustelle sind Flächen für den ruhenden Verkehr nur bedingt vorhanden und müssen mit der anliegenden Nachbarschaft abgestimmt werden. Eine Parkberechtigung für Fahrzeuge der ausführenden Firmen muss durch diese selbst bei der Stadtverwaltung Schleiden eingeholt werden. Im Rahmen der Baumaßnahme wird ein Baustellenfeld eingerichtet, das von Baustellenfahrzeugen genutzt werden darf. Die Festlegung des Baufeldes erfolgt durch die Bauleitung.

0.1.5 Für den Verkehr freizuhaltende Flächen

Die Feuerwehrzufahrten für das Grundstück der Grundschule ist von parkenden Fahrzeugen freizuhalten.
Das Parken der Firmenfahrzeuge sowie der Privat-PKWs der Firmenbeschäftigten wird nur innerhalb der umzäunten Baustellenfläche gestattet. Eine Parkberechtigung für Fahrzeuge der ausführenden Firmen außerhalb des Baufeldes muss durch diese selbst bei der Stadtverwaltung Schleiden eingeholt werden. Widerrechtlich abgestellte Fahrzeuge werden für den AN gebührenpflichtig entfernt.

0.1.6 Art, Lage, Maße und Nutzbarkeit von Transporteinrichtungen und Transportwegen,
 z.B. Montageöffnungen

Transporteinrichtungen und Wege sowie die Baustelleneinrichtung des Auftragnehmers sind gemäß Baustelleneinrichtungsplan vorhanden und können nach Vorlage eines detaillierten Baustelleneinrichtungsplanes seitens des AN in Abstimmung mit der Bauleitung festgelegt und genutzt werden. Auf Erschwernisse im Hinblick auf Materialeinbringungen in das Bestandsgebäude wird in den besonderen Vorbemerkungen hingewiesen.

0.1.7  Lage, Art, Anschlusswert und Bedingungen für das Überlassen von Anschlüssen für  Wasser, Energie und Abwasser

Die für die Ausführung der Arbeiten erforderlichen Anschlüsse für Ver- und Entsorgungsleitungen befinden sich als Stichleitung im Baufeld. Baustrom und Bauwasser stehen in der Liegenschaft als Medium für den Unternehmer anteilsmäßig kostenpflichtig zur Verfügung. Für die Entnahme der Medien werden notwendige Vorrichtungen wie Baustromhauptverteiler, TW-Entnahmestationen etc. bauseitig bereitgestellt.

Die Verbrauchskosten trägt der Auftragnehmer.

0.1.8 Lage und Ausmaß der dem Auftragnehmer für die Ausführung seiner Leistungen zur  Benutzung oder Mitbenutzung überlassenen Flächen und Räume

Flächen:
Lager- und Aufstellflächen im Freien für Container, Material und für die Baustelleneinrichtung des Auftragnehmers sind gemäß dem Baustelleneinrichtungsplan vorhanden und können nach Vorlage eines detaillierten Baustelleneinrichtungsplanes seitens des AN in Abstimmung mit der Bauleitung festgelegt und genutzt werden.
Hierbei ist die Abstimmung mit weiteren Unternehmern seitens des AN notwendig und entsprechend einzukalkulieren.

Räume:
Aufenthaltsräume für die Mitarbeiter des Auftragnehmers können vom Auftraggeber nicht zur Verfügung gestellt werden. Der Auftragnehmer hat hierfür im Rahmen seiner Baustelleneinrichtung selbst zu sorgen. Die Kosten dafür sind in die Leistungsposition Baustelleneinrichtung einzu- kalkulieren.Die Baustelle sowie die Arbeits- und Lagerplätze sind in einem sauberen, ordentlichen und verkehrssicheren Zustand zu halten und täglich am Ende der Arbeitsschichten
aufzuräumen.
0.1.9  Bodenverhältnisse, Baugrund- und seine Tragfähigkeit. Ergebnisse von  Bodenuntersuchungen

 siehe Bodengutachten ǀ Tragwerksplanung
0.1.10  Hydrologische Werte von Grundwasser und Gewässern, Art, Lage, Abfluss,  Abflussvermögen und Hochwasserverhältnisse von Vorflutern. Ergebnisse von  Wasseranalysen.

 siehe Bodengutachten ǀ Tragwerksplanung
0.1.11  Besondere umweltrechtliche Vorschriften

 siehe 0.2.14

0.1.12  Besondere Vorgaben für die Entsorgung, z.B. besondere Beschränkungen für die  Beseitigung von Abwasser und Abfall

 Bauschutt, Erdaushub, Abfall und Sonderabfall im Rahmen der im Leistungsverzeichnis  beschriebenen Leistungen sind unter Beachtung der ATV DIN 18299 VOB/C und des
 Kreislaufwirtschaftsgesetzes (KrWG) zu behandeln.

 siehe auch Pkt. 0.2.14

0.1.13  Schutzgebiete oder Schutzzeiten im Bereich der Baustelle, z.B. wegen Forderungen des  Gewässer-, Boden-, Natur-, Landschafts- oder Immissionsschutzes, vorliegende Fachgutachten  o.Ä.

 Beschädigungen an Bauteilen, Gebäuden, Außenanlagen, Vegetation sind zu vermeiden.
 Verunreinigungen öffentlichen oder privaten Eigentums sind umgehend zu beseitigen. Kosten  für Instandsetzungen oder Säuberungen gehen zu Lasten des AN. Für eventuell durch  Beschädigungen oder Verunreinigungen eintretende Unfälle ist der AN voll haftbar.
 Verunreinigungen öffentlichen oder privaten Eigentums sind umgehend zu beseitigen. Kosten  fü Instandsetzungen oder Säuberungen gehen zu Lasten des AN. Für eventuell durch  Beschädigungen oder Verunreinigungen eintretende Unfälle ist der AN voll haftbar.
 Übernahme der Verkehrssicherungspflicht anstelle des Grundstückseigentümers. Dies gilt auch  für den angrenzenden Straßenraum im Rahmen der behördlichen Verordnungen. Die  Verkehrssicherungspflicht beginnt mit dem Benutzungsbeginn und endet mit der vollständigen  Räumung überlassener Teilflächen. Die Haftung liegt in diesem Zeitraum beim AN.

0.1.14 Art und Umfang des Schutzes von Bäumen, Pflanzenbeständen, Vegetationsflächen,  Verkehrsflächen, Bauteilen, Bauwerken, Grenzsteinen u. ä. im Bereich der Baustelle

 Die Straßen und Grundstück sind stets in einem ordentlichen und sauberen Zustand zu halten. Die  Bauleitung behält sich vor, bei Bedarf ein Reinigungsfahrzeug einzusetzen, um den v.g. Zustand zu  erreichen. Entstehende Kosten werden entsprechend weiterberechnet.

0.1.15 Im Baugelände vorhandene Anlagen, insbesondere Abwasser- und Versorgungsleitungen

 Über das Vorhandensein und die Lage aller vorkommenden Erdleitungen wie Kanalisation,
 Dränage, Wasserversorgung, Gasversorgung, Heizungsversorgung, Telefon und  Stromleitung hat der Auftragnehmer nach Rücksprache mit der Bauleitung bei den zuständigen  Stellen vor Beginn der Arbeiten ausreichend Informationen schriftlich einzuholen. Der AN hat  durch Schutzmaßnahmen sicherzustellen, dass Beschädigungen an den Leitungen unterbleiben  und haftet im Schadensfalle. Im Schadensfall sind der AG und die zuständigen Stellen für die  Leitungssysteme unverzüglich zu informieren.

0.1.16  Bekannte oder vermutete Hindernisse im Bereich der Baustelle, z.B. Leitungen, Kabel, Dräne,
 Kanäle, Bauwerksreste und soweit bekannt deren Eigentümer

 - unbekannt. Hier sind von Seiten des AN vor Beginn der Arbeiten Erkundungen beim Auftraggeber  einzuholen.
0.1.17  Vermutete Kampfmittel im Bereich der Baustelle, Ergebnisse von Erkundungs- oder  Beräumungs maßnahmen

 - siehe Baugenehmigung

0.1.18  Gegebenenfalls gem. der Baustellenverordnung getroffene Maßnahmen

 Entsprechend der "Verordnung über Sicherheit und Gesundheitsschutz auf Baustellen" (Bau  stellenverordnung - BaustellV) vom 10.06.1998 werden seitens des Auftraggebers für diese  Baumaßnahme die nachfolgend aufgeführten Schritte unternommen:

 - Vorankündigung der Baumaßnahme an das zuständige Gewerbeaufsichtsamt,
 - Ausarbeitung eines Sicherheits- und Gesundheitsplans (SiGe-Plans),
 - Bestellung eines Sicherheits- und Gesundheitskoordinators für den Zeitraum der Planung
  und Durchführung der Baumaßnahme.

 Vom Auftragnehmer sind in Erfüllung seiner Pflichten, bezogen auf die Umsetzung der o.g.  Verordnung im Zusammenhang mit den v.g. Leistungsschritten des Auftraggebers, die nachfolgen  den Hinweise zu beachten und die nachfolgend geforderten Beiträge zu erbringen.
 Die sich hieraus ergebenden Aufwendungen des AN werden nicht gesondert vergütet. Dies ist  bei der Kalkulation des Angebotes zu berücksichtigen.

0.1.18.1 Zur Baustellenverordnung

 Aus der Baustellenverordnung erwachsen sowohl dem AG als auch dem AN vielfältige Pflichten.  Die Lektüre des Verordnungstextes wird empfohlen.

0.1.18.2 Zur Vorankündigung der Baumaßnahme

 Für die Erstellung der Vorankündigung und Aufstellung des Sicherheits- und Gesundheitsplans  (SiGe-Plans) durch den AG hat im Falle der Auftragserteilung der AN dem AG auf der Basis der  Vertragsbedingungen unverzüglich eine Liste mit folgenden Angaben vorzulegen: (die Kosten  hierfür sind in die E.P. einzurechnen, es erfolgt keine besondere Vergütung).

 (1) Für die Leistungen, die gem. Vertragsbedingungen im eigenen Betrieb ausgeführt werden:
     - Benennung der Leistungen
     - Anzahl des zum Einsatz kommenden Personales (Beschäftigten)

 (2) Für die Leistungen, die gem. den Vertragsbedingungen von Nachunternehmern ausgeführt
  werden:
      - Namen und Anschriften der Nachunternehmer
      - Benennung der Leistungen
      - Anzahl des zum Einsatz kommenden Personals (Beschäftigten)
      - Mitgliedsnummer der Berufsgenossenschaft des Nachunternehmers

 (3) - Name und Anschrift mit Telefonnummer des Bauleiters
      - Name und Anschrift mit Telefonnummer des Sicherheitsverantwortlichen
      - Name und Anschrift mit Telefonnummer der Ersthelfer

 (4) - Gefährdungs- und Belastungsanalyse der einzelnen Gewerke

 (5) Verbindlicher Bauablaufplan aus dem die einzelnen Arbeitsschritte (z.B. Erdarbeiten,  Bodenplatte, Stellen der Schalung Ortbetonwände EG, Betonierabschnitte, Schalung Decke, Decke  betonieren, Schalung Aussenwände OG, Wände OG betonieren, usw.) und ggfls. Bauabschnitte  erkennbar werden.
  Dieser Bauablaufplan kann auch gleichzeitig Bauzeitenplan sein.
  Sofern der Bauablaufplan mit EDV-Programm erstellt wird, sollte die entsprechende Datei  im Format MS_PROJECT oder "*.mpp" zur weiteren Bearbeitung erstellt werden.
 Im Falle von Änderungen zu (1) bis (5) (hierzu sind die Vertragsbedingungen zu beachten) ist  dem AG unverzüglich der aktuelle Stand schriftlich mitzuteilen, so dass eine Anpassung des  SiGe-Plans zeitnah erfolgen kann. Die Vorankündigung wird vom AG sichtbar auf der Baustelle  ausgehängt.

0.1.18.3  Zum Sicherheits- und Gesundheitsplan:

 Der Sicherheits- und Gesundheitsplan weist die bei der betreffenden Baustelle anzuwendenden  Arbeitsschutzbestimmungen aus und enthält die für besonders gefährliche Arbeiten zutreffen  den besonderen Maßnahmen.
 Erforderlichenfalls sind bei der Erstellung des Plans betriebliche Tätigkeiten auf dem Gelände zu
 berücksichtigen.
 Soweit es sich bei den zutreffenden Maßnahmen um die Einhaltung der allgemeinen SchutzundSicherheitsmaßnahmen handelt (Nebenleistungen nach DIN 18299 Ziff. 4.1.4), erfolgt hier  für keine besondere Vergütung.
 Besondere Leistungen nach DIN 18299 Ziff. 4.2.3, Ziff.4.2.4 und Ziff. 4.2.5 sind in den Leistungstexten besonders erfasst.

0.1.18.4 Zur Bestellung des Sicherheits- und Gesundheitskoordinators:

 Die lt. den einschlägigen Bestimmungen dem AN obliegenden Verpflichtungen bzgl. der Ein  haltung der Sicherheits- und Gesundheitsmaßnahmen bleiben von der Einschaltung des SiGe-  Beauftragten seitens des AG unberührt.
 Der Sicherheits- und Gesundheits-Koordinator ist im allgemeinen auf der Baustelle nicht weisungsbefugt. Im Sinne der Zielsetzung der Baustellenverordnung, einer Vermeidung der Ge-  fährdung aller auf der Baustelle beschäftigten Personen bzw. aller für die Baumaßnahme arbeitenden Personen und Dritte, wird jedoch ein kooperatives Verhalten der Vertragspartner
 gewünscht und erwartet.

0.1.18.5 Dokumentationen

 Gem. BGV A1 "Grundsätze der Prävention", hat der Unternehmer die Arbeitsbedingungen seiner  Mitarbeiter zu beurteilen und entsprechende Maßnahmen zur Verringerung oder Ausschaltung  des Gefährdungspotentials zu planen.
 Sowohl die Gefährdungsbeurteilung, als auch die Maßnahmenplanung sind entsprechend zu  dokumentieren.
 Die Dokumentationen sind dem SiGe-Koordinator vor Baubeginn zur Kenntnis zu geben.

 Alle weiteren, gem. BGV A1 erforderlichen Dokumentationen sind dem SiGe-Koordinator auf  Verlangen vorzulegen.

 Vor Baubeginn sind dem SiGe-Koordinator folgende Informationen zu liefern:

 Auflistung aller an der Baumaßnahme tätigen Unternehmer. (auch Subunternehmer)  einschl. Benennung der entsprechenden Berufsgenossenschaft und Mitgliedsnummer

 Benennung der Verantwortlichen (Bauleiter, Polier etc.) aller beteiligten Unternehmer auf der  Baustelle einschl. Telefonnummern

 Benennung der Sicherheitsverantwortlichen aller beteiligten Unternehmer auf der Baustelle  einschl. Telefonnummern

 Benennung der Ersthelfer aller beiteiligten Unternehmer auf der Baustelle  einschl.Telefonnummer.

0.1.19  Besondere Anordnungen, Vorschriften und Maßnahmen der Eigentümer von Leitungen, Kabeln,  Dränen, Kanälen, Straßen, Wegen, Gewässern, Gleisen, Zäunen und dergleichen im Bereich der
 Baustelle

 - nicht bekannt
0.1.20  Art und Umfang von Schadstoffbelastungen  z.B. des Bodens, der Gewässer der Luft, der  Stoffe und Bauteile

 - keine Schadstoffbelastung bekannt, siehe Bodengutachten

0.1.21  Art und Zeit der vom Auftraggeber veranlassten Vorarbeiten

 - keine Vorarbeiten

0.1.22  Arbeiten anderer Unternehmer auf der Baustelle

 - Folgegewerke

0.2  Angaben zur Ausführung

0.2.1  Vorgesehene Arbeitsabschnitte, Arbeitsunterbrechungen und -beschänkungen nach Art, Ort  und Zeit sowie Abhängigkeit von Leistungen anderer

 Im Rahmen der Baustelleneinrichtung mit der örtlichen Bauleitung zu klären.

0.2.2  Besondere Erschwernisse während der Ausführung  z.B. Arbeiten in geschützten Räumen, in  denen kein schweres Gerät zum Einsatz kommen kann, Arbeiten im Bereich von Verkehrswegen  oder bei außergewöhnlichen  äußeren Einflüssen

 Es ist darauf zu achten, dass der Bereich der Baustelle geschlossen bleibt.
 Während der Dauer der Arbeiten des AN sind der Bauzaun sowie sämtliche Baustellentore und  -türen außerhalb der Baustellenbetriebeszeiten verantwortlich vom AN zu schließen, um ein  Eindringen durch Unbefugte zu verhindern.

0.2.3  Besondere Anforderungen für Arbeiten in kontaminierten Bereichen, ggf. besondere
 Anordnungen für Schutz- und Sicherheitsmaßnahmen

 - Kontamination gemäß Bodengutachten. keine besonderen Anordnungen für Schutz- und  Sicherheitsmaßnahmen

0.2.4  Besondere Anforderungen an die Baustelleneinrichtung und Entsorgungseinrichtungen z.B.
 Behälter für die getrennte Erfassung

 - keine besonderen Anforderungen

0.2.5  Besonderheiten der Regelung und Sicherung des Verkehrs

 - siehe 0.1.13

0.2.6  Besondere Anforderungen an das Auf- und Abbauen sowie Vorhalten von Gerüsten

 - siehe 0.2.8

0.2.7  Mitbenutzung fremder Gerüste, Hebezeuge, Aufzüge, Aufenthalts- und Lagerräume,
 Einrichtungen und dergleichen durch den Auftragnehmer

 Werden Gerüste, Geräte und Einrichtungen anderer AN mitbenutzt, so sind diese auf  Ordnungsmäßigkeit entsprechend UVV zu prüfen. Bedenken sind der Bauleitung und dem  SiGe-Ko unverzüglich schriftlich mitzuteilen.
 Beschädigungen der Gerüste, Geräte und Einrichtungen, die nachweislich vom AN verursacht  wurden, werden auf Kosten des AN repariert, bzw. ersetzt.

0.2.8  Wie lange, für welche Arbeiten und ggf. für welche Beanspruchung der Auftragnehmer seine
 Gerüste, Hebezeuge, Aufzüge, Aufenthalts- und Lagerräume, Einrichtungen und dergleichen  für andere Unternehmer vorzuhalten hat

 Das Arbeits- und Schutzgerüstgerüst wird vom Rohbauer erstellt und für die Dauer der Arbeiten  des Rohbaus den übrigen Gewerken zur Verfügung gestellt. Anschließend findet eine  bedingte Gebrauchsüberlassung statt, die nach Standzeit abgerechnet wird.

0.2.9  Verwendung oder Mitverwendung von wiederaufbereiteten (Recycling-) Stoffen
 Die Verwendung von wiederaufbereiteten Stoffen ist nicht vorgesehen. Sollten solche Stoffe  zum Einsatz kommen, ist dies mit der Bauleitung abzustimmen und kann von dieser abgelehnt  werden. Soweit im LV nichts weiter bestimmt ist, hat der AN nur ungebrauchte, gütegesicherte  und normgerechte Materialien erster Qualität anzubieten, zu liefern und einzubauen.
 Von allen Werkstoffen sind, nach Veranlassung der Bauleitung, Muster und Proben vorzulegen.

0.2.10  Anforderungen an wiederaufbereitete (Recycling-)Stoffe und an nicht genormte Stoffe und
 Bauteile

 Im vorliegenden Leistungsverzeichnis sind teilweise spezielle Produkt- bzw. Firmennamen  ausgeschrieben. Selbstverständlich steht es dem Anbieter frei, gleichwertige Produkte  anzubieten. Zur Beurteilung der Produkte sind dann jedoch vom Anbieter bei Angebotsabgabe  entsprechende schriftliche Aussagen (Produkt- und Materialbeschreibung)
 dem Angebot beizulegen. Der AG behält sich in diesen Fällen jedoch die kostenlose  Übersendung der entsprechenden Muster vor Auftragserteilung bzw. vor Baubeginn vor.
 Der AN ist für die termingerechte Übersendung der entsprechenden Muster bzw. Proben selbst  verantwortlich. Liegen dem Angebot keine v.g. Angaben bei, so ist der AN verpflichtet, die im  Angebot genannten Materialien oder Produkte zu verwenden.
 Materialien sind entsprechend der im Leistungsverzeichnis vorgegebenen Qualitäten und  Anforderungen bzw. Sorten anzubieten.
 Es dürfen keine gesundheitsschädlichen Materialien verwendet werden. Ein schriftlicher  Unbedenklichkeitsnachweis ist auf Verlangen vorzulegen.
 Sämtliche Materialien, Einbauteile und Verbindungsmittel, die verwendet werden, müssen  bauaufsichtlich zugelassen sein. Entsprechende Prüfzeugnisse sind dem AG vorzulegen.

0.2.11  Besondere Anforderungen an Art, Güte und Umweltverträglichkeit der Stoffe und Bauteile

 Alle zu verwendenden Holzprodukte müssen nach FSC, PEFC oder gleichwertig zertifiziert  sein oder die für das jeweilige Herkunftsland geltenden Kriterien FSC oder PEFC einzeln  erfüllen.
 Vom AN baubegleitend zu erbringende Nachweise, Dokumentationen und Ähnliches sind dem  AG unverzüglich, spätestens jedoch binnen Wochenfrist ohne Aufforderung zu übergeben.

0.2.12  Art und Umfang der vom Auftraggeber verlangten Eignungs- und Gütenachweise

 Alle Leistungen umfassen die Lieferung, Montage, bzw. Herstellung und Einbau der  beschriebenen Bauteile und Stoffe, einschließlich Abladen, Lagern und Transport auf der  Baustelle bis zur fertigen Leistung, wenn nicht ausdrücklich im Text anderslautend angegeben.  Dabei legt der Herstellungsvorgang und Ablauf bis zur fertigen Leistung die anerkannten Regeln  der Technik und die Ausführungsbestimmungen der DIN-Normen zugrunde.

0.2.13  Unter welchen Bedingungen auf der Baustelle gewonnene Stoffe verwendet werden dürfen  bzw. müssen oder einer anderen Verwertung zuzuführen sind

 - siehe 0.2.10

0.2.14 Regelungen zur Entsorgung

Der Begriff Entsorgung wird nachfolgend als Sammelbegriff für alle Arten der Abfallbehandlung verwendet.
Als Abfälle werden nachfolgend die bei der Baumaßnahme anfallenden Bau- und Abbruchabfälle bezeichnet.
Der Begriff Verwertungs- oder Beseitigungsanlage wird nachfolgend als Sammelbegriff für die abfallrechtlich zugelassene Stelle verwendet, an der die Verwertung oder Beseitigung des Abfalls letztlich erfolgt.
Im Leistungstext der einzelnen Positionen ist vorgegeben, ob der bei der Ausführung der vertraglichen Leistung anfallende Wertstoff bzw. Abfall bei der Entsorgung zu verwerten oder zu beseitigen ist.

1. Entsorgung von Abfällen  Allgemeine Regelungen

Anstelle des Formblatt 241 des Vergabehandbuches (VHB) gelten die Regelungen dieser Vorbemerkung als
Ergänzung der Aufforderung zur Abgabe eines Angebots
Ergänzung der besonderen Vertragsbedingungen

Der Auftragnehmer überlässt, unter Beachtung der gesetzlich vorgegebenen Überlassungspflichten, die Abfälle aus dem Bereich des Auftraggebers der jeweiligen Verwertungs- oder Beseitigungsanlage. Bei der vom Auftragnehmer anzubietenden Verwertungs- oder Beseitigungsanlage ist zwingend zu beachten, dass diese nach vertraglicher Vorgabe eine Entsorgung durch Verwertung oder Beseitigung durchführt.

Soweit in den Vergabeunterlagen gefordert, hat der Bieter auf Verlangen der Vergabestelle bzw. des Auftraggebers, zu dem von der Vergabestelle bzw. dem vom Auftraggeber geforderten Zeitpunkt, positionsweiße gemäß Leistungsverzeichnis:
die Verwertungs- oder Beseitigungsanlage zu benennen, in welcher der Abfall tatsächlich behandelt oder abgelagert wird, und
nachzuweisen, dass die Verwertungs- bzw. Beseitigungsanlage zur Aufnahme des Bau- und Abbruchabfalles berechtigt ist.

Mit Auftragserteilung werden die angebotenen Verwertungs- und Beseitigungsanlagen Vertragsbestandteil.

Nach Auftragserteilung und spätestens 6 Werktage vor Einleitung der Entsorgung ist weiterhin vom Auftragnehmer nachzuweisen dass,
die Betreiber der Verwertungs- bzw. Beseitigungsanlage sich damit einverstanden erklären, dass die Abfallwirtschaftsbehörde dem Auftraggeber Auskunft über ihre Eignung zur Durchführung einer ordnungsgemäßen Abfallentsorgung erteilt.
die Betreiber der Verwertungs- bzw. Beseitigungsanlage erklären, die Bau- und Abbruchabfällen abzunehmen.
die nach Kreislaufwirtschaftsgesetz für die Betriebstätigkeit von Sammlern, Beförderern, Händlern und Maklern von Abfällen erforderliche Anzeige erfolgt ist bzw. die erforderliche Erlaubnis vorliegt.

Ohne Vorlage der vorgenannten Nachweise und Erklärungen beim Auftraggeber darf der Entsorgungsvorgang nicht eingeleitet werden.

Wird für die Verwertung bzw. Beseitigung der Bau- und Abbruchabfälle eine andere als die in der Leistungsbeschreibung genannte Lösung der Verwertung bzw. Beseitigung angeboten, hat der Bieter mit seinem Angebot mindestens nachzuweisen, dass die vorgesehene Verwertungs- bzw. Beseitigungsanlage zur Aufnahme des Abfalls berechtigt ist und deren Betreiber bestätigt hat, dass er die Bau- und Abbruchabfälle annehmen wird.
bei Andienungspflicht (in der Regel gefährliche Abfälle zur Beseitigung) die Bestätigung der Abfallwirtschaftsbehörde vorliegt.
die Kosten der Abfallverwertung in die Einheitspreise eingerechnet sind.

Der Auftragnehmer wird sich bemühen, bei der Erbringung seiner Leistung Abfälle zu vermeiden (Bemühensklausel).

Der Auftragnehmer wird mit Aufnahme seiner Tätigkeit Abfallerzeuger und zugleich Besitzer der in der Leistungsbeschreibung näher aufgeführten Bau-und Abbruchabfälle. Er übernimmt die Pflichten des Auftraggebers zur Verwertung und Beseitigung der Bau- und Abbruchabfälle unter Beachtung der einschlägigen gesetzlichen, insbesondere abfallrechtlichen Bestimmungen sowie des Standes der Technik und führt die von ihm zu erbringenden Nachweise.

Der Auftragnehmer trifft alle erforderlichen Vorkehrungen, um Bau- und Abbruchabfälle nach den geltenden Vorschriften getrennt zu erfassen und zu halten sowie einer sachgerechten Entsorgung zuzuführen.

Die Planung und Steuerung des Bauablaufes für die Entsorgung liegt in der Verantwortung des Auftragnehmers.
Die nach den abfallrechtlichen Bestimmungen zum Nachweis einer ordnungsgemäßen Entsorgung erforderlichen Erklärungen/Bestätigungen, Belege usw. sind dem Auftraggeber vorzulegen. Dies gilt hinsichtlich der Verantwortung für die Nachweisführung nicht gefährlicher Abfälle bis einschließlich Einbauklasse Z 2 nach LAGA.
Bei gefährlichen Abfällen wird der digitale Entsorgungsnachweis einschließlich Begleitscheinverfahren und Verbleibkontrolle durch den Auftraggeber selbst erstellt.
Bei nicht gefährlichen Abfällen hat der Auftragnehmer das vom Auftraggeber gefertigte Muster "Entsorgungsnachweisschein" zu verwenden und damit den Nachweis über die ordnungsgemäße Entsorgung zu führen. Das Muster liegt den Vergabeunterlagen bei und ist beim Auftraggeber erhältlich.

2. Verfahrenshinweise und Vorgaben für die Kalkulation und Preisermittlung der Entsorgungsleistungen

Sofern im Leistungsverzeichnis nicht ausdrücklich anders vorgegeben, erstellt der Auftraggeber die erforderliche Abfalldeklaration durch einen vom Auftraggeber beauftragten Fachgutachter. Der Auftraggeber veranlasst dazu die Analytik und Probenahme der nach den abfallrechtlichen Bestimmungen und den Vorgaben der jeweiligen vom Auftragnehmer angebotenen Verwertungs- und/oder Beseitigungsanlage erforderlichen Abfalldeklaration zur Charakterisierung des Abfalls.
Die maximale Menge, die durch jeweils eine Deklarationsanalyse des Abfalles charakterisiert werden darf, richtet sich nach den Annahmebedingungen der Verwertungs- oder Beseitigungsanlage. Der Auftraggeber wird diese Deklarationsanalyse erst durchführen, wenn bei der jeweiligen Abfallcharge die vorgenannte maximal zulässige Menge erreicht ist.
Sofern keine andere Vorgabe nach der Leistungsbeschreibung erfolgt, wird eine Beprobung geringerer Teilchargen zur Entsorgung nur dann vom Auftraggeber veranlasst, wenn die tatsächliche Gesamtmenge der jeweiligen Abfallcharge geringer ist, als die vorgenannte maximal zulässige Menge nach Entsorgervorgabe ist und somit keine weitere Deklarationsanalytik für die Abfallcharge erforderlich werden kann.
Der Auftragnehmer hat den Auftraggeber rechtzeitig zu unterrichten, wenn eine Probenahme und Analytik zur Abfalldeklaration erforderlich wird.

Dem Auftraggeber ist dazu vom Auftragnehmer der vollständige Umfang der nach den abfallrechtlichen Bestimmungen und nach Vorgabe der vom Auftragnehmer angebotenen Verwertungs- oder Beseitigungsanlage zur Charakterisierung des Abfalls erforderlichen Analytik schriftlich mitzuteilen.
Vom Zeitpunkt dieser Mitteilung und Übergabe der vorgenannten Unterlagen durch den Auftragnehmer bis zum Vorliegen des Ergebnisses der vom Auftraggeber durchgeführten Probenahme ist ein Zeitbedarf bis zu 10 Werktagen einzukalkulieren.
Der Auftragnehmer hat diesen Zeitbedarf im Rahmen seiner Kalkulation und Planung seines Bauablaufes bzw. im Rahmen der vom Auftraggeber vorgegebenen zeitlichen Ausführung (ggfs. Einzelfristen) für die Gesamtmaßnahme zu berücksichtigen.
Bei der Entsorgung von gefährlichem Abfall ist auch der dort nachfolgend beschriebene zusätzliche Zeitbedarf für die Durchführung des Abfallnachweisverfahrens zu beachten.
Zusätzliche oder zeitversetzte Entsorgungsleistungen, die auf der Nichtbeachtung dieser Vorgaben beruhen, werden nicht vergütet (insbesondere Mehraufwendungen für An- und Abfahrten, Gerät und Personal).

Alle Kosten, die im Zusammenhang mit der Entsorgung (Verwertung oder Beseitigung) der Abfälle entstehen, sind mit Ausnahme der SAM-Gebühren und der Kosten für die vom Auftraggeber durchzuführende Abfalldeklaration in den dafür vorgesehenen vertraglichen Einheitspreisen zu kalkulieren.
Hierzu gehören u. a. auch das entsorgungsgerechte Zerkleinern, Laden, ggf. erforderliches Vorbehandeln oder Verpacken und Transportieren des Abfalls zu der vom Bieter angebotenen bzw. kalkulierten Verwertungs- oder Beseitigungsanlage, Beantragen, Erstellen und Einholen der erforderlichen Beförderungserlaubnis etc. der im Leistungsverzeichnis benannten Abfallschlüssel für die jeweils aufgeführten Materialien.
In die Leistungspositionen für die Entsorgung der Bau- und Abbruchabfälle sind die Kosten für den Transport der zu entsorgenden Bau- und Abbruchabfälle von der Baustelle bis zu der vom Bieter angebotenen Verwertungs- oder Beseitigungsanlage einzurechnen.

Bei der Entsorgung von gefährlichem Abfall anfallende SAM-Gebühren trägt der Auftraggeber (AG).

Sofern die mit Vertragsabschluss vereinbarte Verwertungs- oder Beseitigungsanlage für die Verwertung- oder Beseitigung ausfällt oder Ihre Eignung nicht nachgewiesen ist, hat der Auftragnehmer für Ersatz zu sorgen und die entsprechenden Nachweise, wie beschrieben, vorzulegen.
Die Vertragspreise bleiben hiervon unberührt.

3. Entsorgung von gefährlichem Abfall

Bei der Entsorgung von gefährlichem Abfall erfolgt die digitale Abwicklung über die SAM Mainz bzw. die ZKS durch den Auftraggeber bzw. dessen Sonderbeauftragte selbst (Antragsstellung, Entsorgungsnachweise, Begleitscheine, Übernahmescheine, Führung Abfallregister).

Der Auftragnehmer hat dem Auftraggeber alle notwendige Unterstützung und Informationen zur Durchführung der Entsorgung, nach Maßgabe seiner vertraglichen Verpflichtungen, so rechtzeitig zur Verfügung zu stellen, dass der Entsorgungsvorgang im Rahmen der geplanten Bauausführung ohne Verzögerungen/Behinderungen eingeleitet werden kann.

Die Erstellung des Entsorgungsnachweises für gefährliche Abfälle im Rahmen des elektronischen Abfallnachweisverfahrens hat vom Zeitpunkt des Vorliegens aller vom Auftragnehmer zu liefernden Angaben und der Deklarationsanalyse zum zu entsorgenden Abfall bis zur Genehmigung durch die SAM Mainz (Sonderabfallmanagement) einen Zeitbedarf von bis zu 30 Werktagen. Der Auftragnehmer hat diesen Zeitbedarf im Rahmen seiner Kalkulation und Planung seines Bauablaufes bzw. im Rahmen der vom Auftraggeber vorgegebenen zeitlichen Ausführung (ggfs. Einzelfristen) für die Gesamtmaßnahme zu berücksichtigen.

Erst nach Vorliegen der behördlichen Genehmigung zur Entsorgung kann der gefährliche Abfall vom Auftragnehmer der vertraglichen bzw. von der SAM zugewiesenen Entsorgungsstelle, je nach Abfalldeklaration, zugeführt werden.

4. Entsorgung nicht gefährlicher Abfälle

Die anfallenden Abfälle können erst nach Vorliegen aller Annahme- und Transportvoraussetzungen entsorgt werden.
Der Auftragnehmer hat dies dem Auftraggeber spätestens 6 Werktage vor Einleiten der Entsorgung nachzuweisen.

Der Auftragnehmer hat zur internen Dokumentation der Entsorgung nicht gefährlicher Abfälle für alle Entsorgungsleistungen, getrennt nach Abfallschlüssel und vertraglich zugeordneter Ordnungszahl, interne Entsorgungsnachweisscheine nach dem beigefügten Muster
"Entsorgungsnachweisschein" zu führen.

Die nach den abfallrechtlichen Bestimmungen zum Nachweis einer ordnungsgemäßen Entsorgung erforderlichen Erklärungen/Bestätigungen, Belege wie Wiege-, Begleit-, Übernahmescheine, Annahmeerklärungen, die der Auftragnehmer (als 1. oder 2. Abfallerzeuger) selbst für seine Nachweisführung der Abfallbehandlung benötigt, sind dem Auftraggeber vollständig zur Verfügung zu stellen.
Weiterhin sind lückenlos die Entsorgungsnachweisscheine vorzulegen.

5. Rechnungsbegleichung zu den Entsorgungsleistungen

Die Vergütung für Entsorgungsleistungen wird erst fällig, wenn zuvor:

a) die zur ordnungsgemäßen Entsorgung erforderlichen abfallrechtlichen Nachweise, Erklärungen /Bestätigungen und Belege wie Liefer-, Wiege-, Begleit-, Übernahmescheine, Annahmeerklärungen dem Auftraggeber vom Auftragnehmer im Original vorgelegt wurden.

b) für die nicht der Nachweisverordnung unterliegenden, nicht gefährlichen Abfälle, lückenlos alle Entsorgungsnachweisscheine" vorgelegt wurden.
c) eine schriftliche Bestätigung der Betreiber der Verwertungs- oder Beseitigungsanlage vorgelegt wurde, aus der ersichtlich ist, für welche Menge und welches angelieferte Material die Kosten der Abfallverwertung oder Abfallbeseitigung entrichtet wurden. Die Kosten sind positionsweise gemäß Leistungsverzeichnis offenzulegen und mit Vorlage der Rechnungen der jeweiligen Verwertungs- und Beseitigungsanlage nachzuweisen.
d) Sofern keine Kosten der Abfallverwertung oder Abfallbeseitigung zu entrichten sind, ist dies für die jeweilige Menge und das angelieferte Material durch eine schriftliche Bestätigung des Betreibers der Verwertungs- oder Beseitigungsanlage nachzuweisen.

Alle im Zusammenhang mit vor genannten Vertragsbedingungen zur Entsorgung entstehenden Kosten sind, sofern sie nicht nachfolgend in Einzelpositionen gesondert ausgewiesen oder ausdrücklich vom Auftraggeber übernommen werden, in die Einheitspreise einzukalkulieren und werden nicht gesondert vergütet"

0.2.15  Art, Menge, Gewicht der Stoffe und Bauteile, die vom Auftraggeber beigestellt werden sowie  Art, Ort (genaue Bezeichnung) und Zeit ihrer Übergabe

 - keine Übergabe von Bauteilen und Stoffen geplant

0.2.16  In welchem Umfang der Aufftraggeber abladen, lagern und Transport von Stoffen und  Bauteilen übernimmt oder dafür dem AN Geräte oder Arbeitskräfte zur Verfügung stellt.

 - keine Übernahme von Leistungen

0.2.17  Leistungen für andere Unternehmer

 - nicht geplant

0.2.18  Mitwirken beim Einstellen von Anlagenteilen und bei der Inbetriebnahme von Anlagen in
 Zusammenwirken mit anderen Beteiligten, z.B. mit dem Auftragnehmer für die  Gebäudeautomation

 - nicht geplant

0.2.19  Benutzung von Teilen der Leistung vor der Abnahme

 - findet nicht statt

0.2.20  Übertragung der Wartung während der Dauer der Verjährungsfrist für die Gewährleistungsansprüche für maschinelle und elektrotechnische/ elektronische Anlagen oder Teile davon, bei
 denen die Wartung Einfluss auf die Sicherheit und die Funktionsfähigkeit hat, durch einen
 besonderen Wartungsvertrag
 sofern ein Wartungsvertrag vorliegt - siehe Formblatt 242 Instandhaltung

 - liegt nicht vor

0.2.21  Abrechnung nach bestimmten Zeichnungen und Tabellen

 - nachvollziehbares Aufmaß mit kumulierten Rechnungen

0.2.22  Sonstiges

 - Bautagesberichte
  Für die Dauer der Arbeiten sind Bautagesberichte mit Angaben über die Anzahl der
  Beschäftigten und die Art der Arbeiten zu führen und der Bauleitung wöchentlich
  vorzulegen.

 - Baustellenbesprechung
  Der Auftragnehmer hat zu den Baustellenbesprechungen die der Auftraggeber regelmäßig
  durchführt, einen geeigneten bevollmächtigten Vertreter zu entsenden.
  Die Besprechungen finden jeweils wöchentlich statt. der Zeitpunkt wird  gemeinssam festgelegt.

## Allgemeiner Hinweis
Das Bauvorhaben liegt in

  Zum Wehr 5
  53937 Schleiden-Gemünd

Bauherr  :  Stadt Schleiden
 Blankenheimer Straße 2
 53937 Schleiden

Während der Dauer der Baumaßnahme ist besondere Rücksicht  auf die Nachbarschaft zu nehmen, sowohl im Baustellenbereich als auch in der Umgebung und der Baustellenzufahrt.

Die Ver- und Entsorgung der Baustelle kann nur nach Absprache mit dem Bauherren und der Bauleitung erfolgen.

Die Zufahrtsstraßen sind von parkenden Baustellen- und Mitarbeiterfahrzeugen so freizuhalten, dass der Straßenverkehr nicht behindert wird.
Um einen zügigen Bauablauf zu erreichen, kann es erforderlich sein, dass zugewiesene Lagerflächen nach Angabe der Bauleitung kurzfristig geräumt oder verlegt werden müssen. Soweit erforderlich sind auch Leistungen in Teilabschnitten zu erbringen.
Erforderliche Maßnahmen sind einzukalkulieren und werden nicht gesondert vergütet.

Die Straßen und Grundstück sind stets in einem ordentlichen und sauberen Zustand zu halten. Die Bauleitung behält sich vor, bei Bedarf ein Reinigungsfahrzeug einzusetzen, um den v.g. Zustand zu erreichen. Entstehende Kosten werden entsprechend weiterberechnet.

Für die gesamte Bauzeit gilt eine besondere Sorgfaltspflicht in Bezug auf Lärm- und Staubbelästigung der Umgebung.

Das grundstück ist ausschließlich über die Straße "Zum Wehr"vom Marienplatz aus zu erreichen
(B x H Durchfahrt: ca. 8 x 4 m)
Die Baustelleneinrichtung ist mit der Bauleitung verbindlich festzulegen und für alle erforderlichen Arbeiten ohne jegliche Mehrkosten oder Nachforderungen vorzuhalten.
Arbeitsabläufe und terminliche Zuordnung gemäß Angabe bzw. Absprache mit der Bauleitung und Bauzeitenplan, der Vertragsbestandteil wird.

Die Arbeiten im Bestandsbauteil und im Anbauteil (Neubau) finden gemäß der Bauablaufplanung  zueinander zeitversetzt statt.
Der Arbeitskräfteeinsatz ist entsprechend dem Termin-, Abschnitts- und Bauzeitenplan einzuplanen.
Anträge bzw. Genehmigungen, die für die Durchführung der Arbeiten einzuholen sind, sowie die dafür anfallenden Gebühren sind Sache des Auftragnehmers.

## BESONDERER TEIL - Maler- und
BESONDERER TEIL  -  Maler- und Lackierarbeiten

1. Geltungsbereich und Ausführungsgrundlage

Der sachliche Geltungsbereich ergibt sich aus ATV/DIN
18363 - Maler- und Lackierarbeiten - Beschichtungen

Ergänzend sind folgende ATV zu berücksichtigen:

DIN 18364 - Korrosionsschuzarbeiten an Stahlbauten
DIN 18366 - Tapezierarbeiten
DIN 18451 - Gerüstbauarbeiten

Die technische Ausführung ergibt sich aus den genannten wie aus den im
Folgenden aufgeführten Regelwerken.

Ergänzend zu den in VOB, Teil C aufgeführten Normen gelten:

DIN 4102 - Brandverhalten von Baustoffen und Bauteilen
DIN 2404 - Kennfarben für Heizungsrohrleitungen
DIN 6173-1 - Farbabmusterungen; Allgemeine Farbabmusterungsbedingungen
DIN EN 927-1 - Lacke und Anstrichstoffe - Beschichtungsstoffe und Beschichtungssysteme für Holz im Außenbereich - Teil 1: Einteilung und Auswahl
DIN EN 971-1 - Lacke und Anstrichstoffe - Fachausdrücke und Definitionen für Beschichtungsstoffe - Teil 1: Allgemeine Begriffe
DIN EN ISO 4628 - Beschichtungsstoffe - Beurteilung von Beschichtungsschäden - Bewertung der Menge und Größe von Schäden und der Intensität von gleichmäßigen Veränderungen im Aussehen (Normenreihe)

Zusätzlich zu beachtende technische Regeln:

Merkblätter Bundesausschuss Farbe und Sachwertschutz:

Merkblatt 2 - Imprägnierungen und Beschichtungen auf
Kalksandstein-Sichtmauerwerk
Merkblatt 3 - Beschichtungen auf nicht maßhaltigen Außenbauteilen aus Holz
Merkblatt 4 - Zinkstaubbeschichtungen
Merkblatt 5 - Beschichtungen auf Zink und verzinktem Stahl
Merkblatt 6 - Beschichtungen auf Bauteilen aus Aluminium
Merkblatt 7 - Prüfrichtlinien für Wandbekleidungen vor der Verarbeitung
Merkblatt 8 - Innenbeschichtungen, Tapezier- und Klebearbeiten
auf Betonflächen mit geschlossenem Gefüge
Merkblatt 9 - Beschichtungen auf Außenputzen
Merkblatt 10 - Beschichtungen, Tapezier- und Klebearbeiten auf Innenputz
Merkblatt 11 - Beschichtungen, Tapezier- und Klebearbeiten auf Porenbeton
Merkblatt 12.2 - Oberflächenbehandlung von Gipskartonplatten
Merkblatt 13 -  Beschichtungen auf Ziegel-Sichtmauerwerk
Merkblatt 14 - Beschichtungen von Platten aus Faserzement und Asbestzement
Merkblatt 15 - Brandschutzbeschichtungen auf Holzwerkstoffen und Stahlbauteilen
Merkblatt 16 - Technische Richtlinien für Tapezier- und earbeiten
Merkblatt 17 - Beschichtungen, Tapezier- und Klebearbeiten auf Wänden aus Wandbauplatten aus Gips
Merkblatt 18 - Beschichtungen auf maßhaltigen Außenbauteilen aus Holz, Fenstern und Außentüren
Merkblatt 19 - Risse in Außenputzen, Beschichtungen und Armierung
Merkblatt 19.1 - Risse in unverputztem und verputztem Mauerwerk, in Gipskartonplatten und ähnlichen Stoffen auf Unterkonstruktionen; Ursachen und Bearbeitungsmöglichkeiten
Merkblatt 20 - Beurteilung des Untergrundes für Beschichtungs- und Tapezierarbeiten, Maßnahmen zur Beseitigung von Schäden
Merkblatt 20.1 - Beurteilung des Untergrundes für Putzarbeiten, Maßnahmen zur Beseitigung von Schäden
Merkblatt 22 - Beschichtungen auf Kunststoff im Hochbau
Merkblatt 24 - Beschichtungen auf pulverlackierten Bauteilen
Merkblatt 25 - Richtlinien zur Beurteilung von
Farbübereinstimmungen und Farbabweichungen

Güteschutz:
RAL-GZ 841 - Anti-Graffiti - Gütesicherung

Richtlinien des Verbandes der Fenster- und Fassadenhersteller e.V. (VFF),
insbesondere:
VFF Al.02 - Visuelle Beurteilung von organisch beschichteten
(lackierten) Oberflächen auf Aluminium
HO.01/A1 - Klassifizierung von Beschichtungen für Holzfenster
und -Haustüren
VFF HO.03  -  Anforderungen an Beschichtungssysteme von
Holzfenstern und Haustüren
VFF HO.04 - Empfehlungen zur Qualitätssicherung von
Beschichtungssystemen
VFF HO.05 - Richtlinie zur visuellen Beurteilung einer
fertigbehandelten Oberfläche bei Holzfenstern und
-fenstertüren
VFF St.01 - Beschichten von Stahlteilen im Metallbau
VFF St.02 - Visuelle Beurteilung von organisch beschichteten
(lackierten) Oberflächen auf Stahl

Merkblätter der Wissenschaftlich-Technischen
Arbeitsgemeinschaft für
Bauwerkserhaltung und Denkmalpflege (WTA e.V.):
2-3-92/D  - Bestimmung der Wasserdampfdiffusion von
Beschichtungsstoffen entsprechend DIN 55 945
2-5-97/D - Anti-Graffiti-Systeme
2-8-03/D - Bewertung der Wirksamkeit von
Anti-Graffiti-Systemen (AGS)

2
Angaben zu Stoffen und Bauteilen

Das zu verarbeitende Material muss der jeweiligen Stoffnorm und ggf. ebenso dem Muster entsprechen. Die Verarbeitungsrichtlinien der Hersteller sollen eingehalten werden, dem Auftraggeber ist auf Verlangen Einsicht in diese zu gewähren.

Für den Beschichtungsaufbau einschließlich Haftgrund, Abtönstoffe u. dgl. sollen möglichst Produkte desselben Herstellers verwendet werden, um das System als Ganzes zu erhalten. Bei nicht eindeutigen Produktnamen ist auf Verlangen die Bindemittelbasis nachzuweisen.

Beschichtungsstoffe, Lösungs- und Verdünnungsmittel müssen neben den  Aussagen der DIN 18363 bei der Verwendung in Räumen, die überwiegend dem Aufenthalt von Menschen oder Tieren dienen, so beschaffen sein, dass keine Belästigung oder Gesundheitsgefährdung auftritt.

Als Gefahrstoffe nach der GefStoffV oder den TRGS einzuordnende Beschichtungsstoffe und Lösungsmittel dürfen grundsätzlich nur in Originalgebinden auf der Baustele verarbeitet werden.
Ist eine Umfüllung nicht zu vermeiden, müssen die Behälter wie das Originalgebinde gekennzeichnet sein. Über den Vertrieb von Reststoffen kann die Bauleitung einen Nachweis
verlangen.

Nach Abschluss der Arbeiten hat der Auftragnehmer dem Auftraggeber eine Liste über die verwendeten Beschichtungsstoffe, gegliedert nach Verwendungszweck bzw. -ort, Fabrikat, Hersteller und Chargen-Nummer wegen evtl. Nachbestellungen zu übergeben.

Als "ölbeständig" ausgeschriebene Beschichtungsstoffe müssen eine Zulassung für die Verwendung als Ölauffangwannenbeschichtung besitzen.

Für Dispersionsfarben sind folgende wesentliche Eigenschaften gefordert:
- ohne organische Lösungsmittel
- ohne giftige Topfkonservierungsmittel
- ohne giftige Fungizide und Algizide
- keine Schadstoffemission an die Umwelt
- keine freiwerdenden KH-Monomeranteile
- keine negative Geruchsbildung
- Wasserdampfdurchlässigkeit
- äquivalente Luftschichtdicke sd </= 0,02m

Bei brandschutztechnischen Forderungen sind die amtlichen Nachweise (Prüfzeugnis oder Prüfbescheid oder allgemeine bauaufsichtliche Zulassung) vorzulegen.

Holzbeschichtungen im Außenbereich mit lasierenden oder pigmentfreien Beschichtungsstoffen sollen UV-Strahlen hemmende Bestandteile aufweisen.

3
Angaben zur Ausführung

3.1
Allgemeines
 Falls aus den Planungsunterlagen nicht ausreichend ersichtlich, hat der Auftragnehmer nach Auftragserteilung mit dem Auftraggeber rechtzeitig über vorgesehene Farben und Tönungen im Detail Rücksprache zu halten.

Durch die Benutzung von Räumen als Unterkunft oder Baustofflager dürfen die Arbeiten anderer Gewerke nicht behindert werden.

Die Lagerung feuergefährlicher Stoffe bedarf einer ausdrücklichen Zustimmung der Bauleitung.

Nach Aufforderung durch den Auftraggeber sind benutzte Räume innerhalb von drei Werktagen besenrein zu räumen.

Strahlmittelrückstände sind auch aus dem umliegenden Verkehrsraum, Poren, Fugen u. dgl. sowie von den Gerüstböden zu entfernen.

Ergänzend zu Nr. 3.1.1 DIN 18363 hat der Auftragnehmer Bedenken anzumelden, wenn der Untergrund mit dem ausgeschriebenen Reinigungsverfahren nicht für das gewählte Beschichtungssystem vorbereitet werden kann.

Beschichtungsstoffe und -techniken müssen auf den Untergrund abgestimmt sein und den zu erwartenden oder ausgeschriebenen Beanspruchungen gerecht werden.
Sieht der Auftraggeber in seinem Leistungsverzeichnis eine für den Untergrund ungeeignete Beschichtung vor, hat der Auftragnehmer Bedenken geltend zu machen. Das gilt ergänzend zu Abschnitt 3.1.1 der DIN 18363.

Die im Leistungsverzeichnis vorgesehene Effektwirkung der Beschichtung (matt, halbmatt, seidenglänzend usw.) ist unbedingt einzuhalten.

Glas- und Aluminiumflächen sind bei Verwendung silikat- bzw. kalkhaltiger Beschichtungsstoffe durch Abkleben zu schützen.

Wenn möglich, sind vorhandene Dichtungen an Zargen, Türen, Fenstern u. dgl. vor den Arbeiten zu entfernen und anschließend wieder einzubauen, anderenfalls sind sie abzukleben. Das gilt in gleicher Weise für Beschläge. Bewegliche Teile sind gangbar zu halten.

Beim Aus- und Einbau von Dichtungen ist zu gewährleisten (z. B. durch Nummerierung), dass sie an der ursprünglichen Stelle wieder eingebaut werden.

Abdeckungen von Schaltern, Steckdosen u. dgl. sind vor den Arbeiten soweit möglich abzunehmen, rückseitig zu kennzeichnen, sicher zu lagern und nach Beendigung der Arbeiten wieder einzubauen. Können einzelne Bauteile nicht vom Auftragnehmer ausgebaut werden, ist die Bauleitung zu informieren, damit diese ggf. den Ausbau und späteren Einbau durch den entsprechenden Fachunternehmer ausführen lässt oder alternativ der Abklebung statt eines
Ausbaus zustimmt.

Mehrfache Beschichtung von Metallen kann von der Bauleitung in unterschiedlicher Tönung verlangt werden.

Falls Haustechnik-Leitungen zu beschichten sind, sind sie farblich entsprechend DIN 2403 - Kennzeichnung von Rohrleitungen nach dem Durchflussstoff - und DIN 2404 - Kennfarben für
Heizungsrohrleitungen - zu kennzeichnen.
Ungeachtet dessen sind die Kennzeichnungen von Leitungen sowie Markierungshinweise vor Ausführung mit dem Architekten abzusprechen.

Restmaterial ist, sofern es nicht vom Auftraggeber ausdrücklich übernommen wird, zu entsorgen. Gleiches gilt für Verpackung, Behälter, Abdeckmaterial u. dgl. Dabei sind die einschlägigen Vorschriften über Sonderabfall einzuhalten. Der Auftraggeber kann einen entsprechenden Nachweis verlangen.

Lagerfähiges Restmaterial ist dem Auftraggeber für spätere Reparaturarbeiten zur Verfügung zu stellen.

Die Vorschriften über Sonderabfall sind einzuhalten. Der Auftraggeber kann einen entsprechenden Nachweis verlangen.

Farbreste, auch wenn sie in Bezug auf Umweltschutz unbedenklich sind, dürfen nicht in die Entwässerung des Gebäudes bzw. der Außenanlagen geschüttet werden.

Mit lösemittelhaltigen Abbeizmitteln entfernte Altanstriche gelten als Sonderabfall im Sinne der "TA Sonderabfall" und sind entsprechend zu entsorgen.

Fassadenbeschichtungen dürfen nicht bei starker Sonneneinstrahlung durchgeführt werden. Erforderlichenfalls ist in Absprache mit der Bauleitung eine Verschattung durch Planen o. ä. vorzunehmen.

Korrosionsgefährdete Teile, die nach dem Einbau nicht mehr zugänglich sind, müssen zuvor beschichtet werden. Der Auftragnehmer hat diese Arbeiten nach Aufforderung durch die Bauleitung vorrangig auszuführen.

Einzelteile aus Holz, wie Scheuerleisten, Ortbretter u. a., erhalten die Schlussbeschichtung grundsätzlich erst nach dem Einbau.

3.2
Untergründe und Vorbehandlung

Alle zu beschichtenden Untergründe sind vom Auftragnehmer auf Eignung gemäß Nr. 3.1.1 DIN 18363, sowie auf nachfolgende Kriterien zu prüfen:
- nicht einwandfrei schließende Fenster und Türen, sofern sie beschichtet sind
- Bindemittelanreicherungen oder Schalölrückstände bei Betonflächen
- alkalische Reaktion des Untergrundes
- harzreiches, gerissenes oder astreiches Holz
- ungeeignete Grundanstriche sowie Unterrostungen bei Stahlbauteilen
- nicht beschichtbarer Untergrund

Falls in der Ausschreibung keine besonderen Angaben zur Mörtelqualität des Untergrundes gemacht werden, ist davon auszugehen, dass der Untergrund für die vorgesehene Beschichtung geeignet ist.

Oberflächenbeschaffenheit von Decken und Wänden:
Unter dem Begriff "glatt" sind folgende Flächen einzuordnen:
geglättete und geriebene Putzflächen, glatt gespachtelte Putzflächen, d.h. Flächen, bei denen höchstens an vereinzelten Stellen geringfügige Unebenheiten auftreten, glatte Sichtbetonflächen und Zementplatten, mit Raufaserpapier tapezierte Flächen u.ä. Untergründe.

Unter dem Begriff "rau" sind einzuordnen:
Kalk- und Zementputzflächen mit grobem Sandkorn, ungeputztes, jedoch bündig verfugtes Ziegel- und Kalksandsteinmauerwerk, schalungsraue Sichtbetonflächen mit geringen Schalungsgraten, strukturierte Anstriche, sandgefüllte Kunststoff-Dispersionsputze u.ä. Untergründe.

Unter dem Begriff "stark rau" sind einzuordnen:
stark profilierte Oberflächen von Spritzputz, Wabenputz, Rohbeton, Kunststeinbossen u. ä. Untergründe.

Klebebänder dürfen die Beschichtungen der Fensterrahmen und Türzargen nicht nachteilig beeinflussen. Im Zweifel sind Proben an unsichtbarer Stelle vorzunehmen.

Absperrmittel dürfen die Wasserdampfdurchlässigkeit der nachfolgend vorgesehenen Beschichtungen nicht wesentlich verändern.

In Feuchträumen ist das Ausbessern kleiner Putzschäden nur mit gipsfreiem Mörtel bzw. Spachtelmassen vorzunehmen. Noch alkalisch reagierende Nachputzstellen sind mit Fluat zu neutralisieren.

Die Verwendung von Abbeizmitteln beinhaltet auch das gründliche Nachwaschen mit Wasser (bei alkalischen Mitteln) bzw. entsprechenden Lösungsmitteln (bei Fluiden). Holzteile müssen nach alkalischem Abbeizen vor der Weiterbehandlung trocken sein. Alle Abbeizmittel müssen frei von FCKW sein.

Bei Beschichtung von Beton ist auf das sichere Entfernen von Schalungstrennmittel-Rückständen zu achten. Im Zweifel ist der Auftraggeber über das verwendete Trennmittel (reemulgierbar oder nicht, öl- oder wachshaltig) zu befragen und ggf. eine Benetzungsprobe durch den Auftragnehmer durchzuführen.
Bei glattem Sichtbeton sind die Luftporen durch eine alkalische Spachtelmasse zu schließen. Zementleim ist zur Vermeidung von Haarrissen zu entfernen.

Zu beschichtende Putzflächen sind vor der Grundierung mit einem Messingbesen abzukehren.

Porenbeton ist nur in trockenem Zustand zu beschichten. Die unmittelbare Beschichtung von Porenbeton für normale Anforderungen soll mit Beschichtungsstoffen - innen wie außen - auf der Basis von Acrylharz-Dispersion erfolgen. Sind andere Beschichtungen ausgeschrieben, muss ggf. eine Vorbehandlung erfolgen. Die Herstellerrichtlinien sowohl des Lieferanten von Porenbeton als auch die des Beschichtungsstoff-Herstellers sind in diesem Fall zwingend zu beachten. Das gilt entsprechend bei erhöhten Anforderungen an die Gestaltung, relativer Luftfeuchtigkeiten von über 70% über längere Zeit und chemischer Beanspruchung.

Vor dem Überstreichen von Dichtstoffen hat sich der Auftragnehmer Gewissheit über die Verträglichkeit der Stoffe zu verschaffen. Werden vonihm selbst Dichtstoffe verwendet, so sind sie grundsätzlich nicht zu überstreichen, sondern farblich entsprechend auszuwählen. Fugen
unbekannter stofflicher Grundlage sollen nicht überstrichen werden, sie sind vorher abzukleben.

Kunststoffuntergründe sind grundsätzlich anzuschleifen, abzuwaschen und mit einem Haftmittler vorzubehandeln. Durch Aufladung angezogener Staub ist mit entsprechenden Mitteln im Rahmen der Reinigung zu entfernen.

Weiße maßhaltige Kunststoffbauteile im Außenbereich (Türen, Fenster) sollen nicht dunkel beschichtet werden.

Mörtelreste dürfen keinesfalls überstrichen werden, sie sind vollständig zu entfernen.

Sind Untergründe zu entkalken, so ist dazu die Verwendung eines speziellen Kalk-Entfernungsmittels vorgeschrieben.
Im Innenbereich sind bei Holzuntergründen Löcher und Risse mit einem der Beschichtung entsprechenden Holzkitt in passendem Farbton auszufüllen; bei lasierenden Anstrichen ist zuvor eine Absprache mit der Bauleitung erforderlich. Letzteres gilt auch bei festgestellten Rissen im Außenbereich.

Bei der Vorbehandlung von Gipskartonplatten sind Papieroberflächen und Spachtelflächen zu behandeln.

Eisenteile in Fenstern, Türen u. dgl. sind bei Lasuren oder Kunststoff-Dispersions-Beschichtungen entsprechend vorzustreichen. Das gilt auch für nicht-korrosionsgeschützte Verbindungsmittel wie Nägel, Schrauben u. dgl.

Bei Stahlblech, Walzprofilen u. ä. umfasst das Reinigen auch das Entfernen einer etwa vorhandenen Walzhaut sowie von Öl, Fett oder Staub.
Strahlverfahren, auch Flammstrahlen, dürfen nur nach ausdrücklicher Zustimmung durch den Auftraggeber angewendet werden.

3.3
Renovierungsarbeiten

Beim Reinigungsabstrahlen von Fassaden mit Wasser sind ggf. Vorsorgemaßnahmen zu treffen, dass durch Fugen oder Putzrisse kein Wasser in die Umfassungswände eindringt. Das gilt in besonderem Maße für verdecktes Holzfachwerk.

Beim Reinigen von Ziegelfassaden sind diese zunächst von unten nach oben vorzunässen. Bei glasierten oder engobierten Oberflächen darf keine Säure verwendet werden.

Bei schadstoffhaltigen Zusätzen sind die Gerüstlagen mit Folie so abzudecken, dass das Wasser über eine Rinne in einen Sammelbehälter geleitet wird.

Die Haftung neuer Beschichtungen auf alten Untergründen - auch auf Altbeschichtungen - muss gewährleistet sein. Im Zweifel sind Probebeschichtungen vorzunehmen oder Fachberater zu
konsultieren.

Neben der Haftung ist auch die Übereinstimmung der Wasserdampfdurchlässigkeit zu beachten.

Beschichtungen auf Dichtungsmassen sind nicht zu erneuern. Im Schadensfall ist zunächst der Dichtstoff zu erneuern.  Leim- und Kaseinfarben sind zu entfernen. Ein Überstreichen ist unzulässig.

Gerissene Beschichtungen aller Art sind zu entfernen oder so anzuschleifen, dass Ansätze nicht sichtbar sind.

Bei Lackierarbeiten, insbesondere von Türen und Fenstern, muss beim Vorhandensein von elastischen Dichtungen der Lack weichmacherfest sein.

Saugende, aber überstreichbare Altbeschichtungen sind vor der weiteren Behandlung stets zu grundieren. Kreidende Untergründe sind gründlich zu reinigen; Anschleifen ist zulässig.

Altbeschichtungen auf Polymerisatharzbasis können bei Zusatz von Lösungsmitteln (Ketone oder Benzolderivate) zum neuen Beschichtungsstoff ohne Vorbehandlung überstrichen werden.
Altbeschichtungen sind nur zu beschichten, wenn die Elastizität des neuen Trockenfilms das zulässt. Die Herstellerhinweise sind zu beachten.

Alte Silikatfarbenbeschichtungen können mit Kunststoff-Dispersionsfarben beschichtet werden, umgekehrt ist das nur zulässig, wenn zuvor nach Werksvorschrift ein entsprechender Umwandler eingesetzt wird. In diesem Fall sind Glasflächen abzukleben.

Schleifstaub von Holz- und Metallanstrichen ist unmittelbar abzusaugen.

Sofern im Innenbereich auf Holzuntergründen Risse zu verspachteln sind, sind diese vor Auftragen der Grundbeschichtung nach ausreichender Trocknung abzuschleifen. Vor dem Verspachteln breiter Risse ist der Auftraggeber zu verständigen, damit eventuell darauf verzichtet wird. Im Außenbereich sind vollflächige Spachtelungen auf Holz unzulässig; vor
Fleckspachteln ist Rücksprache mit dem Auftraggeber erforderlich.

Das Abbrennen von Altbeschichtungen bedarf der ausdrücklichen Erlaubnis durch die Bauleitung.

Sind Beschichtungen durch Abbeizen, Abbrennen oder Abschleifen zu entfernen, so gilt das bis auf den unbeschichteten Untergrund.

Mögliche Eindringstellen für Regen- oder Kondenswasser - auch in Kittfalzen - sind vor der Beschichtung mit geeigneter Spachtelmasse zu schließen.

Sofern im unteren Bereich von Holzfenstern scharfe Kanten oder Fasen vorhanden sind, sind diese im Radius von 2 mm abzurunden.

3.4
Brandschutzbeschichtungen

Die verwendeten Stoffe bedürfen einer bauaufsichtlichen Zulassung oder eines (befristeten) Prüfbescheides der zuständigen Behörde oder der von ihr beauftragten Prüfanstalt.

Imprägnierungen und sonstige Beschichtungen von Holz müssen vor der Beschichtung durchgeführt werden und auf die Brandschutzbeschichtung abgestimmt sein.

Dämmschichtbildende Beschichtungsstoffe für Holz dürfen nur angewendet werden, wenn an der Verarbeitungsstätte eine gültige Zulassung (Prüfbescheid) als Kopie vorliegt.

Dabei ist zu beachten:
- Die Dicke des Holzes bzw. Holzwerkstoffes muss mehr als 12 mm betragen.
- Die Mindestauftragsmenge gemäß Zulassung ist einzuhalten.
- Die Hölzer sind grundsätzlich allseitig zu beschichten, wenn das Holz nicht vollflächig auf massiven, mineralischen Untergründen befestigt ist.

Der zu beschichtende Untergrund muss tragfähig, frei von Staub, Öl, Fett und anderen Verunreinigungen sein. Stark saugende Flächen sind mit einem Grundbeschichtungsstoff nach Angaben des Herstellers des Brandschutzmittels zu behandeln. Glatte Oberflächen sind durch Anschleifen aufzurauen. Alte Beschichtungen sind im allgemeinen zu entfernen.

Die Anzahl der aufzutragenden Beschichtungen ist aus den Merkblättern der Hersteller zu ersehen.

Beschichtungen mit wasserverdünnbaren dämmschichtbildenden Kunstharzbeschichtungsstoffen dürfen bei Temperaturen der Luft und des Untergrundes unter 5 °C nicht mehr durchgeführt werden, die relative Luftfeuchtigkeit darf 70 % nicht übersteigen.

Bei der Beschichtung von Stahlprofilen ist in der Ausschreibung das Verhältnis von Umfang zur Querschnittsfläche (U/A-Verhältnis) angegeben. Es ist Sache des Auftragnehmers, die dafür erforderliche Schichtdicke gemäß Herstellervorschrift oder Zulassung zu ermitteln.

Die dämmschichtbildenden Brandschutzbeschichtungen sind für Stahlbauteile (Träger, Stützen und Fachwerkstäbe), die feuerhemmend F 30 oder F 60 nach DIN 4102 Teil 2 beschichtet werden sollen, von Bedeutung. Die Einhaltung der Prüfungsanforderungen ist von dem Hersteller durch regelmäßige Eigen- und Fremdüberwachung nach DIN 18200 nachzuweisen, ebenso ob das Beschichtungssystem für offene und auch für geschlossene Stahlprofile geprüft ist und bis zu welchen U/A-Werten die Produkte mit welchen Schichtdicken eingesetzt werden dürfen.

Das Beschichtungssystem muss für den jeweiligen Einsatzort (innen und/oder außen) zugelassen sein. Systeme, die im Inneren Feuchtigkeitseinwirkungen oder chemisch stark wirkenden Medien ausgesetzt sind, müssen für innen und außen zugelassen sein.

Die Korrosionsschutzbeschichtung muss mit den Beschichtungsstoffen verträglich sein und darf bei Wärmeeinwirkung nicht ablaufen. Werden andere Beschichtungsstoffe als Grundbeschichtung verwendet oder liegt bereits eine Altbeschichtung vor, so ist die Verträglichkeit und Eignung anhand entsprechender Prüfungen nachzuweisen.

Hier ist zu beachten:
1.
Die Grundbeschichtung muss den Korrosionsschutzanforderungen entsprechen; es gelten die für den Stahlbau gültigen Richtlinien und Normen.
2.
Die vorhandene Schichtdicke darf 250 µm nicht überschreiten (einschließlich evtl. vorhandener Verzinkung).
3.
Die vorhandene Beschichtung muss eine gute Haftung zum Untergrund haben; ein Gitterschnitt nach DIN EN ISO 2409 ist durchzuführen.
4.
Die Beflammungsprobe mit einem Bunsenbrenner muss über ca. 5 Minuten ergeben, dass die vorhandene Beschichtung sich nicht vom Untergrund löst oder durch Wärmeeinwirkung abläuft. Es muss sichergestellt sein, dass der Brandschutz auch unter höchsten Temperaturbelastungen funktionsfähig bleibt.

Vom Auftragnehmer ist als Nebenleistung an der beschichteten Konstruktion ein (ggf. mehrfach ein) Schild an auffälliger Stelle anzubringen, welches aufweist:
- Zulassungsnummer und Aussteller
- Ausführungsdatum
- Name und Anschrift der Firma des Auftragnehmers
- Anzahl der Schichten
- Gesamtdicke der Trockenschicht
- Art der Schlussbeschichtung
- Datum der nächsten Prüfung
- Warnhinweis vor Aufbringen artfremder Beschichtungen

4
Preisinhalte

Zusätzlich zu Nr. 4.1  DIN 18363 gelten als Nebenleistung:

- chutzmaßnahmen für den Personenverkehr durch Hinweisschilder oder Absperrungen im gewerksüblichen Umfang, Fußgängerüberwege aus Bohlen für nicht begehbare Flächen.
-
Das Weiterrücken fahrbarer Gerüste im Zuge des Arbeitsfortschritts für eigene und fremde Gerüste, sofern das ohne Auf- und Abbau und lediglich durch erneute Abstützung möglich und zulässig ist.
- Das Sichern von Außenwandbeschichtungen gegen Verschmutzung durch Spritzwasser von den Gerüsten.
- Bei Brandschutzbeschichtungen das Messen der Stahltemperatur (> 5 °C) und der relativen Luftfeuchtigkeit (< 80 %).

Ist Schleifen und Spachteln vorgesehen, so bleibt die Anzahl der Schleifgänge und Spachtelaufträge sowie die Wahl der richtigen Körnung dem Auftragnehmer überlassen und ist auf die vorgesehene Beschichtung einzustellen.

Als Besondere Leistungen gelten in Erweiterung von Nr. 4.2 DIN 18363:
- Das Beiarbeiten schadhafter Holzteile mit spezieller Füllmasse (soweit technisch noch möglich).
- Das Abrunden von scharfen und gefasten Kanten bei Fenstern und Türen im Außenbereich.
- Das Beischleifen und Beispachteln an Übergängen zur Altbeschichtung.
- Das Verkitten von Fugen an Deckleisten, Übergängen von Füllung und Rahmen bei Türen und dgl.
- Das Ausbessern von Kittfasen.
- Der Voranstrich hinter Heizkörpern in Kleinflächen bis zur Größe der Heizkörper.
- Sonderbehandlung der Witterungsseite von Fassaden.
- Sonderbehandlung von Beschlägen und Befestigungen sowie Formstücken.
- Markierungen und Beschriftungen.
- Beschichtungen für besondere Beanspruchungen.
- Fugenabdichtungen.
- Besondere Maßnahmen bei Beschichtungen im Außenbereich, wenn die Temperaturen unter 5° und über 30°C liegen.

2.5
Abrechnungshinweise

Flächen mit besonderer Profilierung sind gesondert zu erfassen.

Nr. 5.1.4 DIN 18363 ist so zu verstehen, dass sich das "zusammenhängend" auf den Zusammenhang unterschiedlicher Bauteile bezieht (z.B. Fensteröffnung über einer Nische), nicht für den Zusammenhang von Öffnungen untereinander. So ist z.B. eine gemeinsame Öffnung von Tür und Fenster bei Balkonen oder ein Eckfenster als eine Öffnung zu betrachten.

Brüstungen in ausgefachten Skelettbauten gelten nicht als Nische, sondern als Wandteil.

Die Beschichtung von Zäunen, Geländern, Gittern u.ä. umfasst auch ohne besondere Erwähnung auch die Beschichtung von Befestigungen, Stützen, Handläufen u. dgl..

2.6
Sonstige Angaben zur Bauausführung

Der Auftragnehmer hat dafür Sorge zu tragen, dass während der Ausführung seiner Leistungen immer mindestens ein fließend deutsch sprechender Mitarbeiter seiner Firma auf der Baustelle anwesend ist.

Zu den auf der Baustelle vorzuhaltenden Ausführungsunterlagen zählt neben den Ausführungsplänen auch eine Ausfertigung der Leistungsbeschreibung.

## Besonderer Hinweis Gefährdungsbeurteilung und Gleichwertigkeit von Produkten
"Die Gefährdungsbeurteilung ist das zentrale Element
im betrieblichen
Arbeitsschutz. Sie ist die Grundlage für ein
systematisches und erfolgreiches
Sicherheits- und Gesundheitsmanagement. Nach dem
Arbeitsschutzgesetz
(ArbSchG §5) und der Unfallverhütungsvorschrift
"Grundsätze der Prävention"
(DGUV Vorschrift 1) sind alle Arbeitgeber - unabhängig
von der Anzahl der
Mitarbeiterinnen und Mitarbeiter - dazu verpflichtet,
eine
Gefährdungsbeurteilung für Ihr Gewerk durchzuführen.
Vor Aufnahme der Arbeiten ist eine auf die Baumaßnahme
bezogene
Gefährdungsbeurteilung beim Auftraggeber einzureichen."

"Soweit in der Leistungsbeschreibung auf technische
Spezifikationen, z.B.
nationale Normen, mit denen Europäische Normen
umgesetzt werden,
europäische technische Zulassungen, gemeinsame
technische
Spezifikationen, internationale Normen, Bezug genommen
wird, werden auch
ohne den ausdrücklichen Zusatz: ,oder gleichwertig'
immer gleichwertige
technische Spezifikationen in Bezug genommen"

## 34 Maler- und Lackiererarbeiten - Beschichtungen

### Titel 10 Baustelleneinrichtung

**10.1 Baustelleneinrichtung.**
*** Pauschalposition
Einrichten, Vorhalten über die vereinbarte Leistungszeit sowie Räumen der Baustelle für alle in der Leistungsbeschreibung aufgeführten Arbeiten des Auftragsnehmers.

Alle für die Durchführung der nach beschriebenen Leistungen erforderlichen Werkzeuge, Maschinen, Lager- und Arbeitsplätze, Aufzüge und Hebezeuge sind aufzustellen bzw. einzurichten und nach Fertigstellung der Arbeiten bzw. auf Anweisung der Bauleitung wieder zu räumen.
Sämtliche, gemäß der einschlägigen Vorschriften der Berufsgenossenschaft bzw. nach Angaben der SigeKos erforderliche Sicherheitsein- und vorrichtungen sind in diese Positon einzukalkulieren.
Menge: 1,000 psch

**10.2 Aufbauen fahrbares Gerüst 2kN/m2 1Lage H 2m**
STLB-Bau 2024-04 001
Aufbauen fahrbares Gerüst,
Systemgerüst DIN EN 12810-1, Lastklasse 3 (2 kN/m2), eine genutzte Gerüstlage, Höhe der obersten Gerüstlage 2 m, im Gebäude, Standsicherheitsnachweis wird gesondert vergütet.
Menge: 2,000 St

**10.3 Umsetzen fahrbares Gerüst 2kN/m2 1Lage H 2m**
STLB-Bau 2024-04 001
Umsetzen fahrbares Gerüst,
Systemgerüst DIN EN 12810-1, Lastklasse 3 (2 kN/m2), eine genutzte Gerüstlage, Höhe der obersten Gerüstlage 2 m, im Gebäude, Standsicherheitsnachweis wird gesondert vergütet, Länge des waagerechten Transportweges im Mittel bis 25 m.
Menge: 2,000 St

**10.4 Abbauen fahrbares Gerüst 2kN/m2 1Lage H 2m**
STLB-Bau 2024-04 001
Abbauen fahrbares Gerüst,
Systemgerüst DIN EN 12810-1, Lastklasse 3 (2 kN/m2), eine genutzte Gerüstlage, Höhe der obersten Gerüstlage 2 m, im Gebäude, Standsicherheitsnachweis wird gesondert vergütet.
Menge: 2,000 St

**10.5 Aufbauen fahrbares Gerüst Stahlrohr 1,5kN/m2 Abst. 2m 3Lagen H 6m**
STLB-Bau 2025-04 001
Aufbauen fahrbares Gerüst,
Stahlrohrkupplungsgerüst DIN 4420-3, Lastklasse 2 (1,5 kN/m2), Höhenabstand der Gerüstlagen 2 m, 3 genutzte Gerüstlagen, Höhe der obersten Gerüstlage 6 m,
Höhenunterschied von Baugrund zur Standfläche des Gerüsts in m 'bis 5,5 m'

im Gebäude, Gerüstlagen mit allseitigem Seitenschutz, Ausführung gemäß Einzelbeschreibung,
Einzelbeschreibungs-Nr 'Rollgeüst für Beschichtungsarbeiten an schräger Decke im Raum 1.03 ( OG, Bewegungsraum)'
.
Menge: 1,000 St

**10.6 Abbauen fahrbares Gerüst Stahlrohr 1,5kN/m2 Abst. 2m 3Lagen H 6m**
STLB-Bau 2025-04 001
Abbauen fahrbares Gerüst,
Stahlrohrkupplungsgerüst DIN 4420-3, Lastklasse 2 (1,5 kN/m2), Höhenabstand der Gerüstlagen 2 m, 3 genutzte Gerüstlagen, Höhe der obersten Gerüstlage 6 m,
Höhenunterschied von Baugrund zur Standfläche des Gerüsts in m 'bis 5,5 m'

im Gebäude, Gerüstlagen mit allseitigem Seitenschutz, Ausführung gemäß Einzelbeschreibung,
Einzelbeschreibungs-Nr 'Rollgeüst für Beschichtungsarbeiten an schräger Decke im Raum 1.03 ( OG, Bewegungsraum)'
.
Menge: 1,000 St

**10.7 Aufbauen längenorientiert Standgerüst Arbeits-Schutzgerüst 2kN/m2 SW06 H1 L 13,6 m H 5 m**
STLB-Bau 2024-04 001
Aufbauen längenorientiertes Standgerüst, Fassadengerüst DIN EN 12810-1, als Arbeits- und Schutzgerüst DIN EN 12811-1, Gerüstergänzungen werden gesondert vergütet, Lastklasse 3 (2 kN/m2), Breitenklasse SW06, Höhenklasse H 1, alle Gerüstlagen genutzt, verankern, regelmäßiges Ankerraster nicht möglich, Standsicherheitsnachweis wird gesondert vergütet, Herstellung der Standsicherheit wird gesondert vergütet, Befestigung in der Tragkonstruktion der Fassade aus Stahlbeton, Einrüstung für Putzarbeiten, an senkrechten Bauwerksinnenflächen, mit Vor- und Rücksprüngen, aufstellen auf Treppen, Höhe der obersten Gerüstlage 5 m, Standfläche abgetreppt, direkt belastbar, Ausführung gemäß Einzelbeschreibung,
Einzelbeschreibungs-Nr 'Einrüstung Treppenhaus für Spachteln / Beschichten der Wände. Grundfläche Treppenraum: B.: 3,04 m, L.: 4,20 m, 2 Treppenläufe: B.: jew. 1,30 m, Zwischenpodest auf + 1,90m ü. OK RFB. Bereiche vor Treppenläufen: EG + OG, jew. 1,77m x 3,05 m, Höhen ab OK RFB: EG: 3,55m, OG: 3,35 m'

Länge Gerüst/-bauteil '13.6' m,
Höhe Gerüst/-bauteil '5' m.
Menge: 18,000 m2

**10.8 Aufbauen Belagverbreiterung außenseitig B bis 0,25m**
STLB-Bau 2025-04 001
Aufbauen Belagverbreiterung außenseitig,
für Standgerüste, längenorientiert, Konsolbreite bis 0,25 m, Ausführung gemäß Einzelbeschreibung,
Einzelbeschreibungs-Nr 'Belagverbreiterung auf oberster Gerüstlage für Spachteln / Beschichten Decken im Treppenhaus.
Zu verbreiternde Fläche: ca. 40 m²'
.
Menge: 18,000 m2

**10.9 Abbauen Belagverbreiterung außenseitig B bis 0,25m**
STLB-Bau 2025-04 001
Abbauen Belagverbreiterung außenseitig,
für Standgerüste, längenorientiert, Konsolbreite bis 0,25 m, Ausführung gemäß Einzelbeschreibung,
Einzelbeschreibungs-Nr 'Belagverbreiterung auf oberster Gerüstlage für Spachteln / Beschichten Decken im Treppenhaus.
Zu verbreiternde Fläche: ca. 40 m²'
.
Menge: 18,000 m2

**10.10 Abbauen längenorientiert Standgerüst Arbeits-Schutzgerüst 2kN/m2 SW06 H1 L 13,6 m H 5 m**
STLB-Bau 2024-04 001
Abbauen längenorientiertes Standgerüst, Fassadengerüst DIN EN 12810-1, als Arbeits- und Schutzgerüst DIN EN 12811-1, Gerüstergänzungen werden gesondert vergütet, Lastklasse 3 (2 kN/m2), Breitenklasse SW06, Höhenklasse H 1, alle Gerüstlagen genutzt, an senkrechten Bauwerksinnenflächen, mit Vor- und Rücksprüngen, Höhe der obersten Gerüstlage 5 m, direkt belastbar, Ausführung gemäß Einzelbeschreibung,
Einzelbeschreibungs-Nr 'Abbau Gerüst im Treppenhaus zu Vorposition.'

Länge Gerüst/-bauteil '13.6' m,
Höhe Gerüst/-bauteil '5' m.
Menge: 18,000 m2

*Hinweis: VORARBEITEN*

**10.11 Schutzabdeck. Bodenfläche**
Schutzabdeckung der Bodenfläche,
Abdeckung aus foliertem Vlies, Dicke 0,3 mm,
herstellen und beseitigen.
Menge: 978,000 m²

**10.12 Schutzabdeck. Bauteile**
Bauteile, welche sich unmittelbar in direktem Kontakt
(z.B. Fenster-, Türelemente, ÚV Elektro, Heizung,Treppenstufen, etc.) mit den auszuführenden Arbeiten befinden, zum Schutz mit geeigneter Folie abkleben oder staubdicht abdecken, inkl. Beseitigung der
Abdeckmaterialien (einschl. Gebühren) nach Beendigung
der Malerarbeiten.
Befestigung der Folien und Schutzmaterialien etc. mit
Klebebändern, welche sich absolut rückstandslos ablösen
lassen und nicht färbend auf den Untergrund wirken.

Abdeckung aus Folie, Dicke 0,3 mm,
herstellen und beseitigen.
Menge: 379,804 m²

### Titel 20 Malerarbeiten Innenbereich

*Hinweis: WÄNDE*
Wände sind neu verputzt daher ist die teilweise

**20.1 Sinterschichten und Trennschichten (Gipsputz)**
Sinterschichten und Trennschichten durch ganzflächiges Schleifen entfernen, kleinere Schadstellen spachteln und nachschleifen.
Menge: 778,000 m²

**20.2 Putzfehlstellen ausbessern Wand Putz**
STLB-Bau 2025-04 034
Putzfehlstellen ausbessern, für Beschichtungsarbeiten, an Wand mit Putz, innen, vorh. Qualitätsstufe Oberfläche Q2, Gips-Putzmörtel, geglättet, Ausführung in nicht zusammenhängenden Teilflächen, Größe über 5 bis 10 % der Gesamtfläche, Arbeitshöhe der zu bearbeitenden oder zu bekleidenden Fläche bis 3,5 m über der Standfläche des hierfür erforderlichen Gerüstes.
Menge: 50,000 m2

**20.3 Unebenheiten ausgleichen Wand Putz**
STLB-Bau 2025-04 034
Unebenheiten ausgleichen, an Wand mit Putz, innen, vorh. Qualitätsstufe Oberfläche Q2, Kalk-Putzmörtel, gerieben, Arbeitshöhe der zu bearbeitenden oder zu bekleidenden Fläche bis 3,5 m über der Standfläche des hierfür erforderlichen Gerüstes, Ausführung gemäß Einzelbeschreibung,
Einzelbeschreibungs-Nr 'Oberputz Wandflächen Innendämmung Kalziumsilikat Räume 1.05, 1.06, 1.07'
.
Menge: 42,000 m2

**20.4 Unebenheiten ausgleichen Wand Putz 0,5-1m2**
STLB-Bau 2024-10 034
Unebenheiten ausgleichen, an Wand mit Putz, innen, vorh. Qualitätsstufe Oberfläche Q2, Gips-Putzmörtel, geglättet, Ausführung in Einzelflächen, Fläche über 0,5 bis 1 m2, Arbeitshöhe der zu bearbeitenden oder zu bekleidenden Fläche bis 3,5 m über der Standfläche des hierfür erforderlichen Gerüstes.
Menge: 1,000 St

**20.5 Biozides Vorbehandeln Wand Gipsplatte**
STLB-Bau 2025-04 034
Biozides Vorbehandeln, für Beschichtungsarbeiten, an Wand aus Gipsplatten, innen, vorh. Qualitätsstufe Oberfläche Q2, Ausführung in nicht zusammenhängenden Teilflächen, Größe über 15 bis 20 % der Gesamtfläche, Ausführung gemäß Einzelbeschreibung,
Einzelbeschreibungs-Nr 'Imprägnierung ggf. als Tränkung der GK-Wandoberflächen im EG, Bodenanschlussbereich mit Biozid zur Unterdrückung von Pilzbildungen
In die Preisbildung sind 20 % der angegebenen Gesamtfläche einzukalkulieren..
Höhe der Imprägnierung: bis ca. 50 cm am Bodenanschluss.'
.
Menge: 327,000 m2

**20.6 Aluminiumwinkelprofil als Eckschutz anbringen**
Alu-Eckschutzschiene als Vorbereitung für die vorgesehene Spachtelung der Flächen auf die Außenecken anbringen und vollflächig anspachteln.
Menge: 391,000 m

**20.7 Wand innen Putz Gipsspachtel 2x spachteln**
STLB-Bau 2025-04 034
Wand innen, mit Putz, Gips-Putzmörtel, geglättet, mit Hydrat-Spachtelmasse (Gipsspachtelmasse) 2-mal spachteln, ganzflächig, Arbeitshöhe der zu bearbeitenden oder zu bekleidenden Fläche bis 3,5 m über der Standfläche des hierfür erforderlichen Gerüstes, Ausführung gemäß Einzelbeschreibung,
Einzelbeschreibungs-Nr 'Oberflächenqualität Q3'
.
Menge: 778,000 m2

**20.8 Leibung innen Putz B 30 cm Dispersions-Spachtelmasse 1x spachteln**
STLB-Bau 2025-04 034
Leibung innen, mit Putz, gefilzt,
Breite Leibung '30' cm, mit Dispersionsspachtelmasse einmal spachteln, ganzflächig, Arbeitshöhe der zu bearbeitenden oder zu bekleidenden Fläche bis 3,5 m über der Standfläche des hierfür erforderlichen Gerüstes, Ausführung gemäß Einzelbeschreibung,
Einzelbeschreibungs-Nr 'Oberflächenqualität Q 3'
.
Menge: 84,000 m

**20.9 Leibung innen Putz B 17 cm Dispersions-Spachtelmasse 1x spachteln**
STLB-Bau 2025-04 034
Leibung innen, mit Putz, gefilzt,
Breite Leibung '17' cm, mit Dispersionsspachtelmasse einmal spachteln, ganzflächig, Arbeitshöhe der zu bearbeitenden oder zu bekleidenden Fläche bis 3,5 m über der Standfläche des hierfür erforderlichen Gerüstes, Ausführung gemäß Einzelbeschreibung,
Einzelbeschreibungs-Nr 'Oberflächenqualität Q 3'
.
Menge: 267,000 m

**20.10 Leibung innen Putz B 14 cm Dispersions-Spachtelmasse spachteln Q3**
STLB-Bau 2025-04 034
Leibung innen, mit Putz, Gips-Putzmörtel, geglättet,
Breite Leibung '14' cm, mit Dispersionsspachtelmasse spachteln, Spachtelung Qualitätsstufe Q3, ganzflächig, Arbeitshöhe der zu bearbeitenden oder zu bekleidenden Fläche bis 3,5 m über der Standfläche des hierfür erforderlichen Gerüstes, Ausführung gemäß Einzelbeschreibung,
Einzelbeschreibungs-Nr 'Leibungen und Stürze Innentüren, Innenfenster'
.
Menge: 36,000 m

**20.11 Erstbesch Wand Putz Dispersionsfarbe-GBS Dispersionsfarbe Dispersionsfarbe**
*** Bezugsbeschreibung
STLB-Bau 2025-04 034
Erstbeschichtung an Wand, innen, Untergrund Putz, vorh. Qualitätsstufe Oberfläche Q2, Gips-Putzmörtel,
Grundbeschichtung für Dispersionsfarbe, wasserbasiert, haftvermittelnd,
Zwischenbeschichtung aus Dispersionsfarbe, wasserbasiert,
Schlussbeschichtung aus Dispersionsfarbe, wasserbasiert, lösemittelfrei, matt DIN EN 13300, Glanzgrad G3, deckend, hellgetönt,
Farbton 'weiß annährend RAL 9010'

Hersteller und Typ '....................................................'
vom Bieter einzutragen,
Arbeitshöhe der zu bearbeitenden oder zu bekleidenden Fläche bis 3,5 m über der Standfläche des hierfür erforderlichen Gerüstes, Ausführung gemäß Einzelbeschreibung,
Einzelbeschreibungs-Nr 'Dispersionsfarbe, lösemittel- und weichmacherfrei, wasserdampfdiffusionsfähig
Nassabriebbeständigkeit: Klasse I, nach DIN EN 13300
emissions- und schadstoffarm und konserverungsmittelfrei
Zertifiziert durch Blauer Engel und ELFplus

Diffusionsfähigkeit: sd-Wert kleiner 0,1m,
nach DIN EN 13300'
.
Menge: 778,000 m2

**20.12 Wand innen Gipspl. Gipsspachtel spachteln Q3**
STLB-Bau 2025-04 034
Wand innen, aus Gipsplatten, mit Hydrat-Spachtelmasse (Gipsspachtelmasse) spachteln, Spachtelung Qualitätsstufe Q3, ganzflächig, Arbeitshöhe der zu bearbeitenden oder zu bekleidenden Fläche bis 3,5 m über der Standfläche des hierfür erforderlichen Gerüstes, Ausführung gemäß Einzelbeschreibung,
Einzelbeschreibungs-Nr 'Wandoberflächen GK-Wände und Vorsatzschalen'
.
Menge: 745,000 m2

**20.13 Flächenarmierung Vlieseinlage Glasfaser Fugenrisse Armierungsmasse dispersionsgeb GK-Wand**
STLB-Bau 2025-04 037
Flächenarmierung mit Vlieseinlage aus Glasfaser, 120 g/m2, Untergrund mit Fugenrissen, Armierungsmasse dispersionsgebunden, an Wänden, innen, aus grundierten Gipsplatten, Oberfläche glatt, vorh. Spachtelung Qualitätsstufe Q2, Arbeitshöhe der zu bearbeitenden oder zu bekleidenden Fläche bis 3,5 m über der Standfläche des hierfür erforderlichen Gerüstes.
Menge: 745,000 m2

**20.14 Erstbesch Wand Gipsplatte Dispersionsfarbe-GBS Dispersionsfarbe Dispersionsfarbe**
*** wie Position 20.11
Erstbeschichtung an Wand, innen, Untergrund Gipsplatten, vorh. Qualitätsstufe Oberfläche Q2,
Menge: 745,000 m2

**20.15 Mehrpreis f. hellgetonte Beschichtung**
*** wie Position 20.11
Zulagepreis für die Ausführung im hell getönten Farbton (Hellbezugswert >65).
Menge: 750,000 m²

**20.16 Mehrpreis f. mittelgetonte Beschichtung**
*** wie Position 20.11
Zulagepreis für die Ausführung im mittel getönten Farbton (Hellbezugswert >/= 25 und </= 65).
Menge: 150,000 m²

**20.17 Erstbesch Leibung Putz B 30 cm Dispersionsfarbe-GBS Dispersionsfarbe**
STLB-Bau 2025-04 034
Erstbeschichtung an Leibung, innen, Untergrund Putz, vorh. Qualitätsstufe Oberfläche Q3, Gips-Putzmörtel,
Breite Leibung '30' cm,
Grundbeschichtung für Dispersionsfarbe, pigmentiert, haftvermittelnd,
Schlussbeschichtung aus Dispersionsfarbe, wasserbasiert, lösemittelfrei, matt DIN EN 13300, Glanzgrad G3, deckend, hellgetönt, Arbeitshöhe der zu bearbeitenden oder zu bekleidenden Fläche bis 3,5 m über der Standfläche des hierfür erforderlichen Gerüstes.
Menge: 84,000 m

**20.18 Erstbesch Leibung Putz B 17 cm Dispersionsfarbe-GBS Dispersionsfarbe**
STLB-Bau 2025-04 034
Erstbeschichtung an Leibung, innen, Untergrund Putz, vorh. Qualitätsstufe Oberfläche Q3, Gips-Putzmörtel,
Breite Leibung '17' cm,
Grundbeschichtung für Dispersionsfarbe, pigmentiert, haftvermittelnd,
Schlussbeschichtung aus Dispersionsfarbe, wasserbasiert, lösemittelfrei, matt DIN EN 13300, Glanzgrad G3, deckend, hellgetönt, Arbeitshöhe der zu bearbeitenden oder zu bekleidenden Fläche bis 3,5 m über der Standfläche des hierfür erforderlichen Gerüstes.
Menge: 267,000 m

**20.19 Erstbesch Leibung Putz B 14 cm Dispersionsfarbe-GBS Dispersionsfarbe**
STLB-Bau 2025-04 034
Erstbeschichtung an Leibung, innen, Untergrund Putz, vorh. Qualitätsstufe Oberfläche Q3, Gips-Putzmörtel,
Breite Leibung '14' cm,
Grundbeschichtung für Dispersionsfarbe, pigmentiert, haftvermittelnd,
Schlussbeschichtung aus Dispersionsfarbe, wasserbasiert, lösemittelfrei, matt DIN EN 13300, Glanzgrad G3, deckend, hellgetönt, Arbeitshöhe der zu bearbeitenden oder zu bekleidenden Fläche bis 3,5 m über der Standfläche des hierfür erforderlichen Gerüstes, Ausführung gemäß Einzelbeschreibung,
Einzelbeschreibungs-Nr 'Leibungen und Stürze Innetüren und Innefenster'
.
Menge: 36,000 m

*Hinweis: DECKEN*

**20.20 Fugen in Betondecken fachgerecht spachteln**
Fugen in Betondecken fachgerecht spachteln.

Höhe der Deckenflächen von 2,50m bis 6,00 m (Luftraumbereich Treppenhaus),
Gerüst wird gesondert vergütet.
Menge: 10,000 m

**20.21 Sinterschichten und Trennschichten**
Sinterschichten und Trennschichten durch ganzflächiges Schleifen entfernen, kleinere Schadstellen spachteln und nachschleifen.
Arbeitshöhe der zu bearbeitenden oder zu bekleidenden Fläche bis 5,5 m über der Standfläche des hierfür erforderlichen Gerüstes, Gerüst wird gesondert vergütet.
Menge: 47,000 m²

**20.22 Decke innen Beton Dispersions-Spachtelmasse spachteln Q2**
STLB-Bau 2024-10 034
Decke innen, aus Beton, Oberfläche glatt, mit Dispersionsspachtelmasse spachteln, Spachtelung Qualitätsstufe Q2, ganzflächig, Arbeitshöhe der zu bearbeitenden oder zu bekleidenden Fläche bis 5,5 m über der Standfläche des hierfür erforderlichen Gerüstes, Gerüst wird gesondert vergütet.
Menge: 48,000 m2

**20.23 Erstbesch Decke Beton Dispersionsfarbe-GBS Dispersionsfarbe Dispersionsfarbe**
STLB-Bau 2025-04 034
Erstbeschichtung an Decke, innen, Untergrund Beton, gespachtelt,
Grundbeschichtung für Dispersionsfarbe, wasserbasiert, haftvermittelnd,
Zwischenbeschichtung aus Dispersionsfarbe, wasserbasiert,
Schlussbeschichtung aus Dispersionsfarbe, wasserbasiert, lösemittelfrei, matt DIN EN 13300, Glanzgrad G3, deckend, hellgetönt,
Farbton 'weiß annährend RAL 9010'

Arbeitshöhe der zu bearbeitenden oder zu bekleidenden Fläche bis 5,5 m über der Standfläche des hierfür erforderlichen Gerüstes, Gerüst wird gesondert vergütet, Ausführung gemäß Einzelbeschreibung,
Einzelbeschreibungs-Nr 'Decke im Treppenhaus und Treppenuntersichten

Dispersionsfarbe, lösemittel- und weichmacherfrei, wasserdampfdiffusionsfähig
Nassabriebbeständigkeit: Klasse I, nach DIN EN 13300
emissions- und schadstoffarm und konserverungsmittelfrei
Zertifiziert durch Blauer Engel und ELFplus

Diffusionsfähigkeit: sd-Wert kleiner 0,1m,
nach DIN EN 13300'
.
Menge: 84,000 m2

**20.24 Erstbesch Decke Gipsplatte Dispersionsfarbe-GBS Dispersionsfarbe Dispersionsfarbe**
*** Bezugsbeschreibung
STLB-Bau 2025-04 034
Erstbeschichtung an Decke, innen, schräg, Untergrund Gipsplatten, vorh. Qualitätsstufe Oberfläche Q2, glatt,
Grundbeschichtung für Dispersionsfarbe, wasserbasiert, haftvermittelnd,
Zwischenbeschichtung aus Dispersionsfarbe, wasserbasiert,
Schlussbeschichtung aus Dispersionsfarbe, wasserbasiert, lösemittelfrei, matt DIN EN 13300, Glanzgrad G3, deckend, hellgetönt,
Farbton 'weiß annährend RAL 9010'

Arbeitshöhe der zu bearbeitenden oder zu bekleidenden Fläche bis 3,5 m über der Standfläche des hierfür erforderlichen Gerüstes, Ausführung gemäß Einzelbeschreibung,
Einzelbeschreibungs-Nr 'Decken in Räumen 0.05, 0.06, 0.07, schräg, Neigung ca. 30°

Dispersionsfarbe, lösemittel- und weichmacherfrei, wasserdampfdiffusionsfähig
Nassabriebbeständigkeit: Klasse I, nach DIN EN 13300
emissions- und schadstoffarm und konserverungsmittelfrei
Zertifiziert durch Blauer Engel und ELFplus

Diffusionsfähigkeit: sd-Wert kleiner 0,1m,
nach DIN EN 13300'
.
Menge: 37,000 m2

**20.25 Erstbesch Decke Gipsplatte Dispersionsfarbe-GBS Dispersionsfarbe Dispersionsfarbe**
STLB-Bau 2025-04 034
Erstbeschichtung an Decke, innen, schräg, Untergrund Gipsplatten, gelocht,
Grundbeschichtung für Dispersionsfarbe, pigmentiert, wasserbasiert, haftvermittelnd,
Zwischenbeschichtung aus Dispersionsfarbe, wasserbasiert, faserhaltig,
Schlussbeschichtung aus Dispersionsfarbe, wasserbasiert, matt DIN EN 13300, Glanzgrad G3, deckend, Arbeitshöhe der zu bearbeitenden oder zu bekleidenden Fläche bis 5,5 m über der Standfläche des hierfür erforderlichen Gerüstes, Gerüst wird gesondert vergütet, Ausführung gemäß Einzelbeschreibung,
Einzelbeschreibungs-Nr 'Decke Bewegungsraum 1.03, schräg, Neigung ca. 40°

Dispersionsfarbe, lösemittel- und weichmacherfrei, wasserdampfdiffusionsfähig
Nassabriebbeständigkeit: Klasse I, nach DIN EN 13300
emissions- und schadstoffarm und konserverungsmittelfrei
Zertifiziert durch Blauer Engel und ELFplus

Diffusionsfähigkeit: sd-Wert kleiner 0,1m,
nach DIN EN 13300'
.
Menge: 65,000 m2

**20.26 Fries innen Gipspl. Gipsspachtel spachteln Q3**
STLB-Bau 2025-04 034
Fries innen, aus Gipsplatten, mit Hydrat-Spachtelmasse (Gipsspachtelmasse) spachteln, Spachtelung Qualitätsstufe Q3, Spachtelfläche bis 30 % der Gesamtfläche in nicht zusammenhängenden Teilflächen, Arbeitshöhe der zu bearbeitenden oder zu bekleidenden Fläche bis 3,5 m über der Standfläche des hierfür erforderlichen Gerüstes, Ausführung gemäß Einzelbeschreibung,
Einzelbeschreibungs-Nr 'Ausführung in zusammenhängenden Teilflächen, geschlossene Friesumrandung raumweise umlaufend.
Bei der Preisbildung sind 30 % der angegebenen Gesamtfläche einzukalkulieren.
Siehe auch Planung Deckenspiegel und Entwurf Raumakustik in den Ausschreibungsunterlagen.'
.
Menge: 510,000 m2

**20.27 Aluminiumwinkelprofil als Eckschutz anbringen**
Alu-Eckschutzschiene als Vorbereitung für die vorgesehene Spachtelung der Flächen auf die Außenecken anbringen und vollflächig anspachteln.
Menge: 52,000 m

**20.28 Erstbesch Fries Gipsplatte Dispersionsfarbe-GBS Dispersionsfarbe Dispersionsfarbe**
STLB-Bau 2025-04 034
Erstbeschichtung an Fries, innen, Untergrund Gipsplatten, vorh. Qualitätsstufe Oberfläche Q3, glatt, Ausführung in nicht zusammenhängenden Teilflächen, Größe über 15 bis 20 % der Gesamtfläche,
Grundbeschichtung für Dispersionsfarbe, wasserbasiert, haftvermittelnd,
Zwischenbeschichtung aus Dispersionsfarbe, wasserbasiert, faserhaltig,
Schlussbeschichtung aus Dispersionsfarbe, wasserbasiert, lösemittelfrei, matt DIN EN 13300, Glanzgrad G3, deckend, hellgetönt,
Farbton 'weiß annährend RAL 9010'

Arbeitshöhe der zu bearbeitenden oder zu bekleidenden Fläche bis 3,5 m über der Standfläche des hierfür erforderlichen Gerüstes, Ausführung gemäß Einzelbeschreibung,
Einzelbeschreibungs-Nr 'Ausführung in zusammenhängenden Teilflächen, geschlossene Friesumrandung raumweise umlaufend.
Bei der Preisbildung sind 20 % der angegebenen Gesamtfläche einzukalkulieren.
Siehe auch Planung Deckenspiegel und Entwurf Raumakustik in den Ausschreibungsunterlagen.

Dispersionsfarbe, lösemittel- und weichmacherfrei, wasserdampfdiffusionsfähig
Nassabriebbeständigkeit: Klasse I, nach DIN EN 13300
emissions- und schadstoffarm und konserverungsmittelfrei
Zertifiziert durch Blauer Engel und ELFplus

Diffusionsfähigkeit: sd-Wert kleiner 0,1m,
nach DIN EN 13300'
.
Menge: 510,000 m2

*Hinweis: ALLGEMEIN*

**20.29 Bauteilfuge abdichten Wand PUR B 10-20mm**
STLB-Bau 2025-04 081
Bauteilfuge abdichten mit Fugendichtband, Bauteil Wand, Fläche senkrecht, Oberfläche glatt, Elastomer-Fugenband aus Polyurethan, Farbton weiß, einschl. systemgebundenem Primer und Klebebett, flach auf die Bauteiloberfläche verlegen, vorh. Fugenbreite über 10 bis 20 mm, Arbeitshöhe der zu bearbeitenden Fläche bis 3,5 m über der Standfläche des hierfür erforderlichen Gerüstes, Ausführung gemäß Einzelbeschreibung,
Einzelbeschreibungs-Nr 'Abdichtung, beweglich an Gebäudetrennfugen senkrecht in Räumen: 0.11.3, 0.18, 0.22, 1.12.2, 1.16, 1.20'
.
Menge: 40,000 m

**20.30 Anschlussfuge abdichten plast.Dichtstoff Acrylatdispersion B bis 10mm**
Anschlussfuge im Innenputz
abdichten, mit plastischem Dichtstoff,
Basis Acrylatdispersion, Fugenbreite
bis 10 mm.

Angebotenes Erzeugnis: '.........'
(vom Bieter anzugeben)
Menge: 1935,000 m

**20.31 Beschichtung neue GK-Abkofferungen, zweiseitig, vertikal**
*** wie Position 20.11
Erstbeschichtung an GK-Abkofferungen, zweiseitig, innen, Untergrund Gipsplatten, vorh. Qualitätsstufe Oberfläche Q2,

Gestamte Abwiklung: bis ca. 50cm
Arbeitshöhe: bis 3,50m

EInbauort:
Menge: 20,000 m²

**20.32 Beschichtung neue GK-Abkofferungen, dreiseitig, horizontal**
*** wie Position 20.24
Erstbeschichtung an GK-Abkofferungen, dreiseitig, innen, Untergrund Gipsplatten, vorh. Qualitätsstufe Oberfläche Q2,

Gestamte Abwiklung: bis ca. 150cm
Arbeitshöhe: bis 3,50m

EInbauort: EG EingangǀFlur 01
Menge: 35,000 m²

*Hinweis: LACKIERUNG*

**20.33 Erstbesch Treppengeländer Stahl 1K-Korrosionsschutzfarbe 1K-Acrylharzlack 1K-Acrylharzlack**
STLB-Bau 2025-04 034
Erstbeschichtung an Treppengeländer, innen, Untergrund grundierter Stahl, Höhe über 90 bis 100 cm, als Stabgeländer, mit kantigen Füllstäben, Achsabstand über 7 bis 9 cm, Abwicklung der Bearbeitungsflächen über 6 bis 9 cm,
Grundbeschichtung aus Korrosionsschutzfarbe, einkomponentig,
Zwischenbeschichtung aus Acrylharzlack, einkomponentig, wasserbasiert, als Dickschicht,
Schlussbeschichtung aus Acrylharzlack, einkomponentig, wasserbasiert, seidenmatt, deckend, Arbeitshöhe der zu bearbeitenden oder zu bekleidenden Fläche bis 5,5 m über der Standfläche des hierfür erforderlichen Gerüstes, Gerüst wird gesondert vergütet.
Menge: 8,000 m

**20.34 Erstbesch Brüstungsgeländer Stahl 1K-Korrosionsschutzfarbe 1K-Acrylharzlack 1K-Acrylharzlack**
STLB-Bau 2025-04 034
Erstbeschichtung an Brüstungsgeländer, innen, Untergrund grundierter Stahl, Höhe über 90 bis 100 cm, als Stabgeländer, mit kantigen Füllstäben, Achsabstand über 7 bis 9 cm, Abwicklung der Bearbeitungsflächen über 6 bis 9 cm,
Grundbeschichtung aus Korrosionsschutzfarbe, einkomponentig,
Zwischenbeschichtung aus Acrylharzlack, einkomponentig, wasserbasiert, als Dickschicht,
Schlussbeschichtung aus Acrylharzlack, einkomponentig, wasserbasiert, seidenmatt, deckend, Arbeitshöhe der zu bearbeitenden oder zu bekleidenden Fläche bis 5,5 m über der Standfläche des hierfür erforderlichen Gerüstes, Gerüst wird gesondert vergütet.
Menge: 2,000 m

**20.35 Lackieren HZ-Unterverteilungsklappe**
Beschichtung HZ-Unterverteilungsklappe
in Trockenbauwand, inkl. erforderliche Nebenarbeiten.

Abmessungen ca. 1,20x1,00m

Farbe nach Wahl des AG bzw. Bauleitung innerhalb der Standardfarbkarte des Herstellers.
Menge: 7,000 St

**20.36 Sockelleiste verfugen**
Fugenabdichtung der Sockelleiste als obere Anschluss.

Ausführung: Versiegelung Fußleiste-Wand
Farbe:  weiß ähnlich RAL 9010 (oben)
Menge: 660,000 m

### Titel 30 Malerarbeiten Außenbereich

**30.1 Erstbesch Untersicht Dachüberstand Holz Acrylharzlack Acrylharzlack Acrylharzlack**
STLB-Bau 2025-04 034
Erstbeschichtung an Untersicht von Dachüberstand, außen, Untergrund Holz, Fichte, gestoßen, gehobelt, schwache Beanspruchung DIN EN 927-1, begrenzt maßhaltig DIN EN 927-1,
Grundbeschichtung aus Acrylharzlack, wasserbasiert, mit fungizidem Zusatzstoff,
Zwischenbeschichtung aus Acrylharzlack, wasserbasiert, füllend, absperrend gegen verfärbende Inhaltsstoffe,
Schlussbeschichtung aus Acrylharzlack, wasserbasiert, matt DIN EN 927-1, deckend, Arbeitshöhe der zu bearbeitenden oder zu bekleidenden Fläche bis 7,5 m über der Standfläche des hierfür erforderlichen Gerüstes, Gerüst wird beigestellt/ist vorh., Ausführung gemäß Einzelbeschreibung,
Einzelbeschreibungs-Nr 'Untersicht Traufkasten um das Eingangsgebäude (kleiner Baukörper) und Traufen Schrägdach Hauptbaukörper, Breiten: 30  - 60 cm'
.
Menge: 63,000 m2

**30.2 Erstbesch Stirnbrett Holz Abwicklung 0,25 m Acrylharzlack Acrylharzlack Acrylharzlack**
STLB-Bau 2025-04 034
Erstbeschichtung an Stirnbrett, außen, Untergrund Holz, Fichte, gestoßen, gehobelt, schwache Beanspruchung DIN EN 927-1, begrenzt maßhaltig DIN EN 927-1,
Abwicklung der Bearbeitungsflächen '0.25' m,
Grundbeschichtung aus Acrylharzlack, wasserbasiert, mit fungizidem Zusatzstoff,
Zwischenbeschichtung aus Acrylharzlack, wasserbasiert, füllend, absperrend gegen verfärbende Inhaltsstoffe,
Schlussbeschichtung aus Acrylharzlack, wasserbasiert, matt DIN EN 927-1, deckend, Arbeitshöhe der zu bearbeitenden oder zu bekleidenden Fläche bis 7,5 m über der Standfläche des hierfür erforderlichen Gerüstes, Gerüst wird beigestellt/ist vorh., Ausführung gemäß Einzelbeschreibung,
Einzelbeschreibungs-Nr 'Stirnbretter Traufkasten um das Eingangsgebäude (kleiner Baukörper) und Traufen Steildach Hauptbaukörper, Breite: 25 cm'
.
Menge: 102,000 m

### Titel 40 Stundenlohnarbeiten

**40.1 Facharbeiter**
Facharbeiterstunden für unvorhergesehene Arbeiten
im Bestand

Arbeitszeiten einschl. aller Zuschläge nach Anordnung
durch die Bauleitung.
Menge: 8,000 h

**40.2 Hilfsarbeiter**
Hilfsarbeiterstunden  für unvorhergesehene Arbeiten
im Bestand

Arbeitszeiten einschl. aller Zuschläge nach Anordnung
durch die Bauleitung.
Menge: 8,000 h
